# Poubelle métallique

- Propriété du fichier: CYPE Ingenieros S.A.
- Format: FIEBDC-3/2016
- Logiciel: Générateur de prix de la construction. CYPE Ingenieros, S.A.
- Date: 13/09/2024
- Zone géographique: Côte d'Ivoire
- Devise: XOF
- Coûts indirects: 3 %
- Frais généraux: 13 %
- Bénéfice: 6 %
- TVA: 18 %

## A VRD et aménagements extérieurs

### AV Espaces verts et mobilier urbain

#### AVL Poubelles

**AVL010** U Poubelle métallique.
Poubelle en acier électrozingué, avec support vertical, de type basculante avec clé, bouche circulaire, de capacité 60 litres, en tôle perforée de 1 mm d'épaisseur peinte avec une peinture de polyester couleur, dimensions totales 785x380x360, avec chevilles et vis en acier à une surface support (non comprise dans ce prix).
Inclut: Implantation des alignements et des niveaux. Mise en place et fixation des pièces.
Critère pour le métré: Nombre d'unités prévues, selon documentation graphique du Projet.
Critère pour le mémoire: On mesurera le nombre d'unités réellement exécutées selon les spécifications du Projet.

| Code | U | Désignation | Quantité | Prix | Montant |
|---|---|---|---|---|---|
| mt52mug400i | U | Poubelle en acier électrozingué, avec support vertical, de type basculante avec clé, bouche circulaire, de capacité 60 litres, en tôle perforée de 1 mm d'épaisseur peinte avec une peinture de polyester couleur, dimensions totales 785x380x360. (matériau) | 1 | 170965.48 | 170965.480 |
| mt52mug200e | U | Répercussion, dans la mise en place de poubelle, d'éléments de fixation sur surface support: chevilles et vis en acier. (matériau) | 1 | 3362.21 | 3362.210 |
| mo041 | h | Compagnon professionnel III/CP2 VRD espaces publics. (main-d'œuvre) | 0.264 | 1887.12 | 498.200 |
| mo087 | h | Ouvrier professionnel II/OP VRD espaces publics. (main-d'œuvre) | 0.264 | 1209.92 | 319.419 |
| % | % | Frais de chantier des unités d'ouvrage | 2 % | 175145.309 | 3502.906 |
|  |  | Coûts directs |  |  | 178648.215 |
