# Fertilisation de fond

- Propriété du fichier: CYPE Ingenieros S.A.
- Format: FIEBDC-3/2016
- Logiciel: Générateur de prix de la construction. CYPE Ingenieros, S.A.
- Date: 13/09/2024
- Zone géographique: Côte d'Ivoire
- Devise: XOF
- Coûts indirects: 3 %
- Frais généraux: 13 %
- Bénéfice: 6 %
- TVA: 18 %

## A VRD et aménagements extérieurs

### AV Espaces verts et mobilier urbain

#### AVP Préparation du terrain

**AVP060** m² Fertilisation de fond.
Fertilisation d'un fond de terrain lâche avec un engrais minéral solide à libération rapide, étendu avec des moyens mécaniques, via tracteur agricole équipé d'épandeur de fumier, avec un rendement de 0,05 kg/m², en procurant une répartition uniforme.
Inclut: Humidification préalable du terrain. Compostage du terrain. Signalisation et protection du terrain fertilisé.
Critère pour le métré: Surface mesurée en projection horizontale, selon documentation graphique du Projet.
Critère pour le mémoire: On mesurera, en projection horizontale, la surface réellement exécutée selon les spécifications du Projet.

| Code | U | Désignation | Quantité | Prix | Montant |
|---|---|---|---|---|---|
| mt08aaa010a | m³ | Eau. (matériau) | 0.005 | 1054.78 | 5.274 |
| mt48tif030a | kg | Engrais minéral solide, à libération rapide. (matériau) | 0.05 | 1306.67 | 65.334 |
| mq09tra040 | h | Tracteur agricole, de 44 kW de puissance, équipé d'épandeur de fumier. (matériel) | 0.001 | 15758.71 | 15.759 |
| mo086 | h | Ouvrier professionnel II/OP jardinier. (main-d'œuvre) | 0.001 | 1209.92 | 1.210 |
| % | % | Frais de chantier des unités d'ouvrage | 2 % | 87.577 | 1.752 |
|  |  | Coûts directs |  |  | 89.329 |

Déchets:
- pose: mt48tif030a Engrais minéral solide, à libération rapide; facteur de déchet 0.047217

## Ressources

**mt08aaa010a** m³ Eau
Données techniques: Coût énergétique 60.000 MJ; Émission de CO2 30.000 kg

**mt48tif030a** kg Engrais minéral solide, à libération rapide
Données techniques: Coût énergétique 30.291 MJ; Émission de CO2 3.674 kg; Code CED 06 10 99; Masse de l'élément 1 kg; Volume 0.001111 m3
Déchets:
- emballage: re170203 Plastique. (composant de déchet); quantité 0.003 kg; Code CED 17 02 03; Masse de l'élément 1 kg; Volume 0.001667 m3
