# Corniche de façade, en polystyrène expansé

- Propriété du fichier: CYPE Ingenieros S.A.
- Format: FIEBDC-3/2016
- Logiciel: Générateur de prix de la construction. CYPE Ingenieros, S.A.
- Date: 14/04/2024
- Zone géographique: Côte d'Ivoire
- Devise: XOF
- Coûts indirects: 3 %
- Frais généraux: 13 %
- Bénéfice: 6 %
- TVA: 18 %

## E Enveloppe et finition extérieure

### EC Éléments complémentaires de façade

#### ECR Corniches

**ECR030** m Corniche de façade, en polystyrène expansé.
Corniche de façade, en polystyrène expansé, avec recouvrement de mortier acrylique, de 117x130 mm; fixée avec ancrage chimique composé de résine et tige filetée en acier inoxydable A4-70, avec écrou et rondelle, de 8 mm de diamètre; et scellement des joints entre pièces et des assemblages avec les murs avec un adhésif à base de polyuréthane.
Critère d'évaluation économique: Le prix ne comprend pas le revêtement.
Inclut: Préparation de la surface d'appui. Implantation des pièces. Découpe des pièces. Réalisation des ancrages. Mise en place, aplomb, nivellement et alignement des pièces. Scellement des joints. Réparation des éventuelles imperfections causées pendant son installation. Ponçage des joints. Nettoyage.
Critère pour le métré: Longueur mesurée aux axes, selon documentation graphique du Projet.
Critère pour le mémoire: On mesurera, aux axes, la longueur réellement exécutée selon les spécifications du Projet.

| Code | U | Désignation | Quantité | Prix | Montant |
|---|---|---|---|---|---|
| mt26aaq010d | U | Ancrage chimique composé de résine et tige filetée en acier inoxydable A4-70, selon NF EN ISO 3506-1; avec écrou et rondelle, de 8 mm de diamètre. (matériau) | 1.6 | 3340.23 | 5344.368 |
| mt20mhe010a | m | Corniche de façade, en polystyrène expansé, avec recouvrement de mortier acrylique, de 117x130 mm, fournie en pièces jusqu'à 1,22 m de longueur. (matériau) | 1.05 | 21851.68 | 22944.264 |
| mt20wwa031 | U | Cartouche de 310 cm³ d' adhésif à base de polyuréthane, imperméable. (matériau) | 0.25 | 14854.88 | 3713.720 |
| mt28mop310ma | kg | Mortier acrylique, couleur blanche, composé de résines acryliques, pigments minéraux et additifs organiques et inorganiques, antimoisissure, perméable à la vapeur d'eau et avec résistance au vieillissement, à la contamination urbaine et aux rayons UV, pour revêtement dans les parements extérieurs. (matériau) | 0.1 | 2546.08 | 254.608 |
| mo020 | h | Compagnon professionnel III/CP2 construction. (main-d'œuvre) | 0.264 | 1887.12 | 498.200 |
| mo113 | h | Ouvrier d'exécution I/OE1 construction. (main-d'œuvre) | 0.527 | 1164.21 | 613.539 |
| % | % | Frais de chantier des unités d'ouvrage | 2 % | 33368.699 | 667.374 |
|  |  | Coûts directs |  |  | 34036.073 |

Déchets:
- pose: mt26aaq010d; facteur de déchet 0.00252857
- pose: mt20mhe010a; facteur de déchet 0.0457189
- pose: mt20wwa031 Cartouche de 310 cm³ d' adhésif à base de polyuréthane, imperméable; facteur de déchet 0.03
- pose: mt28mop310ma; facteur de déchet 0.05606

## Ressources

**mt26aaq010d** U Ancrage chimique composé de résine et tige filetée en acier inoxydable A4-70
Données techniques: Coût énergétique 4.570 MJ; Émission de CO2 0.394 kg; Code CED 17 09 04; Masse de l'élément 0.07 kg; Volume 0.000047 m3
Déchets:
- emballage: re150101 Emballages en papier et en carton. (composant de déchet); quantité 0.002 kg; Code CED 15 01 01; Masse de l'élément 1 kg; Volume 0.001333 m3
- emballage: re170203 Plastique. (composant de déchet); quantité 0.002 kg; Code CED 17 02 03; Masse de l'élément 1 kg; Volume 0.001667 m3

**mt20mhe010a** m Corniche de façade
Données techniques: Coût énergétique 68.331 MJ; Émission de CO2 2.338 kg; Code CED 17 06 04; Masse de l'élément 0.74 kg; Volume 0.001233 m3
Déchets:
- emballage: re170203 Plastique; quantité 0.003 kg

**mt20wwa031** U Cartouche de 310 cm³ d' adhésif à base de polyuréthane, imperméable
Données techniques: Coût énergétique 84.257 MJ; Émission de CO2 4.112 kg; Code CED 17 09 04; Masse de l'élément 0.45 kg; Volume 0.0003 m3
Déchets:
- emballage: re170203 Plastique; quantité 0.2 kg

**mt28mop310ma** kg Mortier acrylique
Données techniques: Coût énergétique 15.053 MJ; Émission de CO2 0.575 kg; Code CED 17 09 04; Masse de l'élément 1 kg; Volume 0.000667 m3
Déchets:
- emballage: re170203 Plastique; quantité 0.003 kg
