# Verrière de plaques translucides, dans couverture plate

- Propriété du fichier: CYPE Ingenieros S.A.
- Format: FIEBDC-3/2016
- Logiciel: Générateur de prix de la construction. CYPE Ingenieros, S.A.
- Date: 27/06/2024
- Zone géographique: Côte d'Ivoire
- Devise: XOF
- Coûts indirects: 3 %
- Frais généraux: 13 %
- Bénéfice: 6 %
- TVA: 18 %

## E Enveloppe et finition extérieure

### EM Menuiseries extérieures

#### EMV Verrières

**EMV010** m² Verrière de plaques translucides, dans couverture plate.
Verrière à quatre pans dans couverture plate, avec plaque en polyméthacrylate de méthyle, de 6 mm d'épaisseur, couleur bronze translucide. Comprend les accessoires de fixation des plaques et le silicone neutre oxymique, pour le scellement des joints.
Critère d'évaluation économique: Le prix ne comprend pas la structure support.
Inclut: Mise en place et fixation des plaques. Résolution du périmètre intérieur et extérieur de l'ensemble. Scellement élastique des joints.
Critère pour le métré: Surface du versant mesurée en grandeur réelle, selon documentation graphique du Projet.
Critère pour le mémoire: On mesurera, en grandeur réelle, la surface réellement exécutée selon les spécifications du Projet.

| Code | U | Désignation | Quantité | Prix | Montant |
|---|---|---|---|---|---|
| mt21lpm010l | m² | Plaque en polyméthacrylate de méthyle, de 6 mm d'épaisseur, couleur bronze translucide. (matériau) | 1.05 | 64144.19 | 67351.400 |
| mt21lpm020 | m | Kit d'accessoires de fixation, pour plaques en polyméthacrylate de méthyle, dans les verrières, constitué de pièces d'ancrage, éléments d'arrêt, joints d'étanchéité et vis autoformeuses. (matériau) | 0.2 | 1902.66 | 380.532 |
| mt22www050a | U | Cartouche de 300 ml de silicone neutre oxymique, à élasticité permanente et séchage rapide, couleur blanche, intervalle de température de travail de -60 à 150°C, avec résistance aux rayons UV, dureté Shore A approchée de 22, selon NF EN ISO 868 et élongation à la rupture >= 800%, selon NF EN ISO 8339. (matériau) | 0.2 | 3999.82 | 799.964 |
| mo011 | h | Compagnon professionnel III/CP2 monteur. (main-d'œuvre) | 0.369 | 1939.14 | 715.543 |
| mo080 | h | Ouvrier professionnel II/OP monteur. (main-d'œuvre) | 0.369 | 1209.92 | 446.460 |
| % | % | Frais de chantier des unités d'ouvrage | 2 % | 69693.899 | 1393.878 |
|  |  | Coûts directs |  |  | 71087.777 |

Déchets:
- pose: mt22www050a; facteur de déchet 0.06

## Ressources

**mt21lpm010l** m² Plaque en polyméthacrylate de méthyle, de 6 mm d'épaisseur, couleur bronze translucide
Données techniques: Coût énergétique 697.569 MJ; Émission de CO2 34.684 kg
Déchets:
- emballage: re150101 Emballages en papier et en carton. (composant de déchet); quantité 0.061 kg; Code CED 15 01 01; Masse de l'élément 1 kg; Volume 0.001333 m3

**mt22www050a** U Cartouche de 300 ml de silicone neutre oxymique
Données techniques: Coût énergétique 61.288 MJ; Émission de CO2 2.605 kg; Code CED 17 09 04; Masse de l'élément 0.3 kg; Volume 0.0002 m3
Déchets:
- emballage: re170203 Plastique. (composant de déchet); quantité 0.1 kg; Code CED 17 02 03; Masse de l'élément 1 kg; Volume 0.001667 m3
