# Cloison de bureau en acier

- Propriété du fichier: CYPE Ingenieros S.A.
- Format: FIEBDC-3/2016
- Logiciel: Générateur de prix de la construction. CYPE Ingenieros, S.A.
- Date: 14/04/2024
- Zone géographique: Côte d'Ivoire
- Devise: XOF
- Coûts indirects: 3 %
- Frais généraux: 13 %
- Bénéfice: 6 %
- TVA: 18 %

## F Aménagements et finitions

### FC Cloisons

#### FCB Cloisons amovibles

**FCB030** U Cloison de bureau en acier.
Cloison de bureau de 4x2,9 m, vitrée demi-hauteur avec vitre en verre incolore et le reste en panneau à rainure et languette composé de deux tôles d'en acier galvanisé et plastifié avec PVC et isolation intermédiaire en laine minérale, porte intérieure en acier galvanisé et plastifié avec PVC de 2,10x0,90 m, profilés en acier galvanisé et plastifié avec PVC et arrêt supérieur de panneau à rainure et languette composé de deux tôles d'en acier galvanisé et plastifié avec PVC. Comprend les ferrures, les arrêts, le scellement des joints, les supports, les rencontres avec d'autres types de parements, la mise en place des conduites pour des installations et le perçage des trous pour les boîtes d'encastrement. Totalement terminée.
Inclut: Implantation et marquage des points de fixation. Aplomb, nivellement et fixation des profilés qui forment l'ossature. Mise en place et fixation des panneaux. Mise en place de la canalisation pour les installations. Traitement des joints du panneau. Arrêt du périmètre de l'élément, par les deux faces.
Critère pour le métré: Nombre d'unités prévues, selon documentation graphique du Projet.
Critère pour le mémoire: On mesurera le nombre d'unités réellement exécutées selon les spécifications du Projet.

| Code | U | Désignation | Quantité | Prix | Montant |
|---|---|---|---|---|---|
| mt26mac010c | m² | Panneau plein à rainures et languettes pour cloisons de bureau, constitué de deux tôles en acier galvanisé et plastifié avec PVC avec isolation intermédiaire en laine minérale de conductivité thermique 0,039 W/(mK). (matériau) | 6.27 | 95304.36 | 597558.337 |
| mt26mac020c | m | Profil en "U" en acier galvanisé en acier galvanisé et plastifié avec PVC pour cloisons de bureau. (matériau) | 5.9 | 7281.52 | 42960.968 |
| mt26mac030c | m | Plinthe en acier galvanisé et plastifié avec PVC pour cloisons de bureau. (matériau) | 3 | 6123.1 | 18369.300 |
| mt21vpi010d | m² | Vitre en verre incolore, de 8 mm d'épaisseur. Selon NF EN 410 et NF EN 673. (matériau) | 3.15 | 25791.62 | 81243.603 |
| mt26mac040 | m | Profilé en aluminium laqué pour réception de la vitre dans cloisons de bureau. (matériau) | 10.2 | 4930.01 | 50286.102 |
| mt26mac050c | U | Porte simple à un vantail en acier galvanisé et plastifié avec PVC à placer dans cloisons de bureau, comprend les ferrures. (matériau) | 1 | 339801.58 | 339801.580 |
| mo011 | h | Compagnon professionnel III/CP2 monteur. (main-d'œuvre) | 6.326 | 1939.14 | 12267.000 |
| mo080 | h | Ouvrier professionnel II/OP monteur. (main-d'œuvre) | 6.326 | 1209.92 | 7653.954 |
| % | % | Frais de chantier des unités d'ouvrage | 2 % | 1150140.844 | 23002.817 |
|  |  | Coûts directs |  |  | 1173143.661 |

Déchets:
- pose: mt26mac020c Profil en "U" en acier galvanisé en acier galvanisé et plastifié avec PVC pour cloisons de bureau; facteur de déchet 0.006
- pose: mt21vpi010d Vitre en verre incolore, de 8 mm d'épaisseur. Selon NF EN 410 et NF EN 673; facteur de déchet 0.011
- pose: mt26mac040 Profilé en aluminium laqué pour réception de la vitre dans cloisons de bureau; facteur de déchet 0.048

## Ressources

**mt26mac010c** m² Panneau plein à rainures et languettes pour cloisons de bureau
Données techniques: Coût énergétique 9.662 MJ; Émission de CO2 0.475 kg
Déchets:
- emballage: re170203 Plastique. (composant de déchet); quantité 0.091 kg; Code CED 17 02 03; Masse de l'élément 1 kg; Volume 0.001667 m3
- emballage: re170604 Matériaux d'isolation distincts de ceux spécifiés dans les codes 17 06 01 et 17 06 03. (composant de déchet); quantité 0.016 kg; Code CED 17 06 04; Masse de l'élément 1 kg; Volume 0.001667 m3

**mt26mac020c** m Profil en "U" en acier galvanisé en acier galvanisé et plastifié avec PVC pour cloisons de bureau
Données techniques: Coût énergétique 16.995 MJ; Émission de CO2 0.880 kg; Code CED 17 04 05; Masse de l'élément 1.65 kg; Volume 0.000786 m3
Déchets:
- emballage: re170203 Plastique; quantité 0.008 kg

**mt21vpi010d** m² Vitre en verre incolore, de 8 mm d'épaisseur. Selon NF EN 410 et NF EN 673
Données techniques: Coût énergétique 299.887 MJ; Émission de CO2 22.430 kg; Code CED 17 02 02; Masse de l'élément 20 kg; Volume 0.02 m3
Déchets:
- emballage: re170604 Matériaux d'isolation distincts de ceux spécifiés dans les codes 17 06 01 et 17 06 03; quantité 0.013 kg

**mt26mac040** m Profilé en aluminium laqué pour réception de la vitre dans cloisons de bureau
Données techniques: Coût énergétique 25.692 MJ; Émission de CO2 1.827 kg; Code CED 17 04 02; Masse de l'élément 0.23 kg; Volume 0.000153 m3
Déchets:
- emballage: re170203 Plastique; quantité 0.005 kg

**mt26mac050c** U Porte simple à un vantail en acier galvanisé et plastifié avec PVC à placer dans cloisons de bureau
Données techniques: Coût énergétique 12.666 MJ; Émission de CO2 0.621 kg
Déchets:
- emballage: re170203 Plastique; quantité 0.117 kg
- emballage: re170604 Matériaux d'isolation distincts de ceux spécifiés dans les codes 17 06 01 et 17 06 03; quantité 0.025 kg
