# Isolation acoustique du périmètre d'appui d'une couche de maçonnerie, avec une bande de désolidarisation en polyéthylène

- Propriété du fichier: CYPE Ingenieros S.A.
- Format: FIEBDC-3/2016
- Logiciel: Générateur de prix de la construction. CYPE Ingenieros, S.A.
- Date: 13/09/2024
- Zone géographique: Côte d'Ivoire
- Devise: XOF
- Coûts indirects: 3 %
- Frais généraux: 13 %
- Bénéfice: 6 %
- TVA: 18 %

## F Aménagements et finitions

### FI Isolations intérieures

#### FIC Cloisons

**FIC130** m Isolation acoustique du périmètre d'appui d'une couche de maçonnerie, avec une bande de désolidarisation en polyéthylène.
Isolation acoustique du périmètre d'appui d'une couche de maçonnerie, réalisée avec bande flexible en mousse de polyéthylène réticulé à cellules fermées, de 10 mm d'épaisseur et 110 mm de largeur, résistance thermique 0,25 m²K/W, conductivité thermique 0,04 W/(mK) et raideur dynamique 57,7 MN/m³; fixée aux planchers et aux rencontres avec d'autres éléments verticaux avec pâte de plâtre, pour garantir sa désolidarisation et optimiser l'isolation acoustique.
Inclut: Nettoyage et préparation de la surface. Découpe de la bande de désolidarisation. Mise en place des bandes élastiques à la base et sur les côtés. Mise en place des bandes élastiques à l'encontre de la maçonnerie et du plancher supérieur.
Critère pour le métré: Longueur mesurée selon documentation graphique du Projet.
Critère pour le mémoire: On mesurera la longueur réellement exécutée selon les spécifications du Projet.

| Code | U | Désignation | Quantité | Prix | Montant |
|---|---|---|---|---|---|
| mt16ptr030b | m | Bande flexible en mousse de polyéthylène réticulé à cellules fermées, de 10 mm d'épaisseur et 110 mm de largeur, résistance thermique 0,25 m²K/W, conductivité thermique 0,04 W/(mK) et raideur dynamique 57,7 MN/m³. (matériau) | 1.1 | 492.15 | 541.365 |
| mt09pye010b | m³ | Pâte de plâtre de construction B1, selon NF EN 13279-1. (matériau) | 0.008 | 104423.11 | 835.385 |
| mo113 | h | Ouvrier d'exécution I/OE1 construction. (main-d'œuvre) | 0.053 | 1164.21 | 61.703 |
| % | % | Frais de chantier des unités d'ouvrage | 2 % | 1438.453 | 28.769 |
|  |  | Coûts directs |  |  | 1467.222 |

Déchets:
- pose: mt16ptr030b; facteur de déchet 0.06
- pose: mt09pye010b Pâte de plâtre de construction B1, selon NF EN 13279-1; facteur de déchet 0.015

## Ressources

**mt16ptr030b** m Bande flexible en mousse de polyéthylène réticulé à cellules fermées
Données techniques: Coût énergétique 3.865 MJ; Émission de CO2 0.138 kg; Code CED 17 06 04; Masse de l'élément 0.0275 kg; Volume 0.000046 m3
Déchets:
- emballage: re170203 Plastique. (composant de déchet); quantité 0.001 kg; Code CED 17 02 03; Masse de l'élément 1 kg; Volume 0.001667 m3

**mt09pye010b** m³ Pâte de plâtre de construction B1, selon NF EN 13279-1
Données techniques: Coût énergétique 3829.241 MJ; Émission de CO2 183.696 kg; Code CED 17 08 02; Masse de l'élément 1150 kg; Volume 1.15 m3
Déchets:
- emballage: re150101 Emballages en papier et en carton. (composant de déchet); quantité 9 kg; Code CED 15 01 01; Masse de l'élément 1 kg; Volume 0.001333 m3
- emballage: re170201 Bois. (composant de déchet); quantité 0.421 kg; Code CED 17 02 01; Masse de l'élément 1 kg; Volume 0.000909 m3
- emballage: re170203 Plastique; quantité 0.9 kg
