# Isolation thermique par l'intérieur dans des combles perdus

- Propriété du fichier: CYPE Ingenieros S.A.
- Format: FIEBDC-3/2016
- Logiciel: Générateur de prix de la construction. CYPE Ingenieros, S.A.
- Date: 14/04/2024
- Zone géographique: Côte d'Ivoire
- Devise: XOF
- Coûts indirects: 3 %
- Frais généraux: 13 %
- Bénéfice: 6 %
- TVA: 18 %

## F Aménagements et finitions

### FI Isolations intérieures

#### FIR Toitures inclinées

**FIR010** m² Isolation thermique par l'intérieur dans des combles perdus.
Isolation thermique par l'intérieur dans des combles perdus, avec mousse rigide de polyuréthane projetée "in situ", densité minimale 50 kg/m³, épaisseur moyenne minimale 40 mm.
Inclut: Nettoyage du plancher. Projection de la mousse de polyuréthane.
Critère pour le métré: Surface mesurée selon documentation graphique du Projet.
Critère pour le mémoire: On mesurera la surface réellement exécutée selon les spécifications du Projet.

| Code | U | Désignation | Quantité | Prix | Montant |
|---|---|---|---|---|---|
| mt16poc010r | m² | Mousse rigide de polyuréthane projetée "in situ", densité minimale 50 kg/m³, épaisseur moyenne minimale 40 mm, appliqué dans les toitures inclinées, selon NF EN 14315-1. (matériau) | 1.1 | 7779.77 | 8557.747 |
| mq08mpa030 | h | Matériel pour projection de produits isolants. (matériel) | 0.1 | 8010.68 | 801.068 |
| mo030 | h | Compagnon professionnel III/CP2 poseur d'isolants en vrac ou en mousse. (main-d'œuvre) | 0.148 | 1887.12 | 279.294 |
| mo068 | h | Ouvrier professionnel II/OP poseur d'isolants en vrac ou en mousse. (main-d'œuvre) | 0.148 | 1209.92 | 179.068 |
| % | % | Frais de chantier des unités d'ouvrage | 2 % | 9817.177 | 196.344 |
|  |  | Coûts directs |  |  | 10013.521 |

Déchets:
- pose: mt16poc010r; facteur de déchet 0.01792

## Ressources

**mt16poc010r** m² Mousse rigide de polyuréthane projetée "in situ"
Données techniques: Coût énergétique 288.360 MJ; Émission de CO2 14.000 kg; Code CED 17 06 04; Masse de l'élément 2 kg; Volume 0.003333 m3
