# Protection de sommet, en mousse de polyuréthane de haute densité, pour extérieur

- Propriété du fichier: CYPE Ingenieros S.A.
- Format: FIEBDC-3/2016
- Logiciel: Générateur de prix de la construction. CYPE Ingenieros, S.A.
- Date: 14/04/2024
- Zone géographique: Côte d'Ivoire
- Devise: XOF
- Coûts indirects: 3 %
- Frais généraux: 13 %
- Bénéfice: 6 %
- TVA: 18 %

## F Aménagements et finitions

### FR Protections

#### FRC Protections de coins

**FRC040** U Protection de sommet, en mousse de polyuréthane de haute densité, pour extérieur.
Protection de sommet, en mousse de polyuréthane de haute densité, pour extérieur, avec ailes de 150x150 mm, 20 mm d'épaisseur et 50 mm de longueur, avec recouvrement de PVC, couleur à choisir. Mise en place: avec des vis et des chevilles.
Inclut: Nettoyage et préparation de la surface. Implantation. Mise en place de la protection.
Critère pour le métré: Nombre d'unités prévues, selon documentation graphique du Projet.
Critère pour le mémoire: On mesurera le nombre d'unités réellement mises en place selon les spécifications du Projet.

| Code | U | Désignation | Quantité | Prix | Montant |
|---|---|---|---|---|---|
| mt53pdi037a | U | Protection de sommet, en mousse de polyuréthane de haute densité, pour extérieur, avec ailes de 150x150 mm, 20 mm d'épaisseur et 50 mm de longueur, avec recouvrement de PVC, couleur à choisir, repoussant l'eau et ailes avec trous à visser à la surface support. (matériau) | 1 | 24612.65 | 24612.650 |
| mt26aaa240da | U | Cheville en nylon avec vis à tête fraisée, en acier inoxydable AISI 304, de 6 mm de diamètre et 35 mm de longueur. (matériau) | 7 | 201.78 | 1412.460 |
| mo011 | h | Compagnon professionnel III/CP2 monteur. (main-d'œuvre) | 0.053 | 1939.14 | 102.774 |
| mo080 | h | Ouvrier professionnel II/OP monteur. (main-d'œuvre) | 0.053 | 1209.92 | 64.126 |
| % | % | Frais de chantier des unités d'ouvrage | 2 % | 26192.010 | 523.840 |
|  |  | Coûts directs |  |  | 26715.850 |

Déchets:
- pose: mt26aaa240da Cheville en nylon avec vis à tête fraisée, en acier inoxydable AISI 304, de 6 mm de diamètre et 35 mm de longueur; facteur de déchet 0.0045

## Ressources

**mt53pdi037a** U Protection de sommet
Données techniques: Coût énergétique 3.067 MJ; Émission de CO2 0.208 kg
Déchets:
- emballage: re150101 Emballages en papier et en carton. (composant de déchet); quantité 0.072 kg; Code CED 15 01 01; Masse de l'élément 1 kg; Volume 0.001333 m3

**mt26aaa240da** U Cheville en nylon avec vis à tête fraisée, en acier inoxydable AISI 304, de 6 mm de diamètre et 35 mm de longueur
Données techniques: Coût énergétique 0.227 MJ; Émission de CO2 0.028 kg; Code CED 17 04 05; Masse de l'élément 0.004 kg; Volume 0.000002 m3
Déchets:
- emballage: re150101 Emballages en papier et en carton; quantité 0.001 kg
