# Bande autoadhésive, antidérapante. Mise en place sur la marche

- Propriété du fichier: CYPE Ingenieros S.A.
- Format: FIEBDC-3/2016
- Logiciel: Générateur de prix de la construction. CYPE Ingenieros, S.A.
- Date: 13/09/2024
- Zone géographique: Côte d'Ivoire
- Devise: XOF
- Coûts indirects: 3 %
- Frais généraux: 13 %
- Bénéfice: 6 %
- TVA: 18 %

## F Aménagements et finitions

### FR Protections

#### FRE Protections d'escaliers

**FRE020** m Bande autoadhésive, antidérapante. Mise en place sur la marche.
Bande autoadhésive, antidérapante, de 25 mm de largeur, couleur noire. Mise en place sur la marche.
Inclut: Préparation et nettoyage de la surface support. Implantation. Mise en place de l'élément.
Critère pour le métré: Longueur mesurée selon documentation graphique du Projet.
Critère pour le mémoire: On mesurera la longueur réellement exécutée selon les spécifications du Projet.

| Code | U | Désignation | Quantité | Prix | Montant |
|---|---|---|---|---|---|
| mt53pdi200a | m | Bande autoadhésive, antidérapante, de 25 mm de largeur, couleur noire, à placer sur la marche, pour usage intérieur et extérieur. (matériau) | 1 | 1172.03 | 1172.030 |
| mo080 | h | Ouvrier professionnel II/OP monteur. (main-d'œuvre) | 0.021 | 1209.92 | 25.408 |
| % | % | Frais de chantier des unités d'ouvrage | 2 % | 1197.438 | 23.949 |
|  |  | Coûts directs |  |  | 1221.387 |
