# Linteau préfabriqué, en béton précontraint, imitation bois

- Propriété du fichier: CYPE Ingenieros S.A.
- Format: FIEBDC-3/2016
- Logiciel: Générateur de prix de la construction. CYPE Ingenieros, S.A.
- Date: 14/04/2024
- Zone géographique: Côte d'Ivoire
- Devise: XOF
- Coûts indirects: 3 %
- Frais généraux: 13 %
- Bénéfice: 6 %
- TVA: 18 %

## G Structure et gros oeuvre

### GL Linteaux

#### GLF Béton préfabriqué

**GLF040** U Linteau préfabriqué, en béton précontraint, imitation bois.
Linteau préfabriqué en béton précontraint, de 16x19x700 cm, avec barres en acier de précontrainte, de 5 mm de diamètre, avec un moment fléchissant maximum de 30 kN·m, finition imitation bois, avec une couche de lasure, appuyé sur une couche de mortier de ciment, confectionné sur chantier, dosage 1:5 Inclut: Nettoyage et préparation du plan d'appui. Implantation et marquage des axes des étais sur la baie. Mise en place du linteau.
Critère pour le métré: Nombre d'unités prévues, selon documentation graphique du Projet.
Critère pour le mémoire: On mesurera le nombre d'unités réellement exécutées selon les spécifications du Projet.

| Code | U | Désignation | Quantité | Prix | Montant |
|---|---|---|---|---|---|
| mt20dhp040zb | U | Linteau préfabriqué en béton précontraint, de 16x19x700 cm, avec barres en acier de précontrainte, de 5 mm de diamètre, avec un moment fléchissant maximum de 30 kN·m, finition imitation bois, avec une couche de lasure, selon NF EN 13225. (matériau) | 1 | 427479.97 | 427479.970 |
| mt08aaa010a | m³ | Eau. (matériau) | 0.006 | 1054.78 | 6.329 |
| mt01arg005a | t | Sable de carrière, pour mortier confectionné sur le chantier. (matériau) | 0.002 | 11441.2 | 22.882 |
| mt08cem000a | kg | Ciment gris en sacs. (matériau) | 0.3 | 76.65 | 22.995 |
| mq06hor010 | h | Bétonnière électrique avec une capacité de gâchage de 160 l. (matériel) | 0.005 | 1618.08 | 8.090 |
| mo020 | h | Compagnon professionnel III/CP2 construction. (main-d'œuvre) | 0.211 | 1887.12 | 398.182 |
| mo113 | h | Ouvrier d'exécution I/OE1 construction. (main-d'œuvre) | 0.633 | 1164.21 | 736.945 |
| % | % | Frais de chantier des unités d'ouvrage | 2 % | 428675.393 | 8573.508 |
|  |  | Coûts directs |  |  | 437248.901 |

Déchets:
- pose: mt20dhp040zb; facteur de déchet 0.019221
- pose: mt01arg005a Sable de carrière, pour mortier confectionné sur le chantier; facteur de déchet 0.00501329
- pose: mt08cem000a Ciment gris en sacs; facteur de déchet 0.00756

## Ressources

**mt20dhp040zb** U Linteau préfabriqué en béton précontraint
Données techniques: Coût énergétique 1084.888 MJ; Émission de CO2 95.092 kg; Code CED 17 01 01; Masse de l'élément 560 kg; Volume 0.373333 m3
Déchets:
- emballage: re170201 Bois. (composant de déchet); quantité 1.393 kg; Code CED 17 02 01; Masse de l'élément 1 kg; Volume 0.000909 m3
- emballage: re170203 Plastique. (composant de déchet); quantité 0.516 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg
