# Plaque pour plan de travail

- Propriété du fichier: CYPE Ingenieros S.A.
- Format: FIEBDC-3/2016
- Logiciel: Générateur de prix de la construction. CYPE Ingenieros, S.A.
- Date: 14/04/2024
- Zone géographique: Côte d'Ivoire
- Devise: XOF
- Coûts indirects: 3 %
- Frais généraux: 13 %
- Bénéfice: 6 %
- TVA: 18 %

## T Équipements techniques

### TD Équipements pour cuisines et buanderies

#### TDE Appareils électrodomestiques

**TDE030** U Plaque pour plan de travail.
Plaque de cuisson au gaz naturelle, butane et propane, de 750 mm de largeur, 45 mm de hauteur et 520 mm de profondeur, finition chromé mate, 5 zones et puissance 12500 W.
Inclut: Implantation. Mise en place de l'appareil. Scellement des joints. Raccordement à la prise de gaz. Connexion au réseau électrique. Contrôle de son bon fonctionnement.
Critère pour le métré: Nombre d'unités prévues, selon documentation graphique du Projet.
Critère pour le mémoire: On mesurera le nombre d'unités réellement mises en place selon les spécifications du Projet.

| Code | U | Désignation | Quantité | Prix | Montant |
|---|---|---|---|---|---|
| mt32pgs010CX | U | Plaque de cuisson au gaz naturelle, butane et propane, de 750 mm de largeur, 45 mm de hauteur et 520 mm de profondeur, finition chromé mate, 5 zones et puissance 12500 W. (matériau) | 1 | 388142.78 | 388142.780 |
| mo003 | h | Compagnon professionnel III/CP2 électricien. (main-d'œuvre) | 0.527 | 1939.14 | 1021.927 |
| % | % | Frais de chantier des unités d'ouvrage | 2 % | 389164.707 | 7783.294 |
|  |  | Coûts directs |  |  | 396948.001 |

## Ressources

**mt32pgs010CX** U Plaque de cuisson au gaz naturelle
Données techniques: Coût énergétique 270.332 MJ; Émission de CO2 17.172 kg
Déchets:
- emballage: re150101 Emballages en papier et en carton. (composant de déchet); quantité 1.466 kg; Code CED 15 01 01; Masse de l'élément 1 kg; Volume 0.001333 m3
- emballage: re170604 Matériaux d'isolation distincts de ceux spécifiés dans les codes 17 06 01 et 17 06 03. (composant de déchet); quantité 0.073 kg; Code CED 17 06 04; Masse de l'élément 1 kg; Volume 0.001667 m3
