# Plaque pour plan de travail

- Propriété du fichier: CYPE Ingenieros S.A.
- Format: FIEBDC-3/2016
- Logiciel: Générateur de prix de la construction. CYPE Ingenieros, S.A.
- Date: 14/04/2024
- Zone géographique: Côte d'Ivoire
- Devise: XOF
- Coûts indirects: 3 %
- Frais généraux: 13 %
- Bénéfice: 6 %
- TVA: 18 %

## T Équipements techniques

### TD Équipements pour cuisines et buanderies

#### TDE Appareils électrodomestiques

**TDE030** U Plaque pour plan de travail.
Plaque à induction, de 592 mm de largeur, 51 mm de hauteur et 522 mm de profondeur, couleur noire, 3 zones et puissance 7400 W.
Inclut: Implantation. Mise en place de l'appareil. Scellement des joints. Connexion au réseau électrique. Contrôle de son bon fonctionnement.
Critère pour le métré: Nombre d'unités prévues, selon documentation graphique du Projet.
Critère pour le mémoire: On mesurera le nombre d'unités réellement mises en place selon les spécifications du Projet.

| Code | U | Désignation | Quantité | Prix | Montant |
|---|---|---|---|---|---|
| mt32pis010q | U | Plaque à induction, de 592 mm de largeur, 51 mm de hauteur et 522 mm de profondeur, couleur noire, 3 zones et puissance 7400 W. (matériau) | 1 | 455792.93 | 455792.930 |
| mo003 | h | Compagnon professionnel III/CP2 électricien. (main-d'œuvre) | 0.527 | 1939.14 | 1021.927 |
| % | % | Frais de chantier des unités d'ouvrage | 2 % | 456814.857 | 9136.297 |
|  |  | Coûts directs |  |  | 465951.154 |
