# Protection passive contre les incendies d'une structure métallique, avec des plaques de plâtre

- Propriété du fichier: CYPE Ingenieros S.A.
- Format: FIEBDC-3/2016
- Logiciel: Générateur de prix de la construction. CYPE Ingenieros, S.A.
- Date: 13/09/2024
- Zone géographique: Côte d'Ivoire
- Devise: XOF
- Coûts indirects: 3 %
- Frais généraux: 13 %
- Bénéfice: 6 %
- TVA: 18 %

## T Équipements techniques

### TI Protections contre les incendies

#### TII Protection passive contre les incendies

**TII050** m Protection passive contre les incendies d'une structure métallique, avec des plaques de plâtre.
Système de protection passive contre les incendies de poutre en acier HEA 100, protégée sur 3 faces et avec une résistance au feu de 30 minutes, par recouvrement avec des plaques de plâtre incombustibles, fixées avec clips et profilés métalliques. Comprend les fixations, la visserie et la pâte et la bande pour le traitement des joints.
Inclut: Implantation. Mise en place des cornières avec des fixations. Installation de clips. Mise en place à pression des fourrures contre les clips. Vissage des plaques aux cornières et aux fourrures. Traitement des joints. Rebouchage superficiel.
Critère pour le métré: Longueur mesurée selon documentation graphique du Projet.
Critère pour le mémoire: On mesurera la longueur réellement exécutée selon les spécifications du Projet.

| Code | U | Désignation | Quantité | Prix | Montant |
|---|---|---|---|---|---|
| mt12psg200e | m | Cornière 30x30x0,7 mm, en acier galvanisé, selon NF EN 13964. (matériau) | 2 | 967.9 | 1935.800 |
| mt12psg082 | U | Fixation pour béton. (matériau) | 3.2 | 271.78 | 869.696 |
| mt12psg050c | m | Fourrure 60/27 en tôle d'acier galvanisé, de 60 mm de largeur, selon NF DTU 25.41 P1-2 et NF EN 14195. (matériau) | 2 | 708.13 | 1416.260 |
| mt12pmk011a | U | Clip de protection de 72x48x41 mm. (matériau) | 3.2 | 574.34 | 1837.888 |
| mt12psg010l | m² | Plaque de plâtre renforcée avec un tissu de fibre NF EN 15283-1 GM-F / 1200 / longueur / 15 / à bords longitudinaux amincis, revêtu au recto et au verso par un tissu en fibre de verre non combustible. (matériau) | 0.475 | 14018.21 | 6658.650 |
| mt12psg010o | m² | Plaque de plâtre renforcée avec un tissu de fibre NF EN 15283-1 GM-F / 1200 / longueur / 25 / à bords longitudinaux amincis, revêtu au recto et au verso par un tissu en fibre de verre non combustible. (matériau) | 0.292 | 18570.64 | 5422.627 |
| mt12psg081c | U | Vis autoforeuse 3,5x25 mm. (matériau) | 30 | 7.72 | 231.600 |
| mt12psg030a | kg | Pâte à joints, selon NF EN 13963. (matériau) | 2.55 | 762.43 | 1944.197 |
| mt12psg040a | m | Bande microperforée en papier, selon NF EN 13963. (matériau) | 2 | 36.09 | 72.180 |
| mo053 | h | Compagnon professionnel III/CP2 plaquiste. (main-d'œuvre) | 0.157 | 1939.14 | 304.445 |
| mo100 | h | Ouvrier professionnel II/OP plaquiste. (main-d'œuvre) | 0.157 | 1209.92 | 189.957 |
| % | % | Frais de chantier des unités d'ouvrage | 2 % | 20883.300 | 417.666 |
|  |  | Coûts directs |  |  | 21300.966 |

Déchets:
- pose: mt12psg200e Cornière 30x30x0,7 mm, en acier galvanisé, selon NF EN 13964; facteur de déchet 0.0188
- pose: mt12psg050c Fourrure 60/27 en tôle d'acier galvanisé, de 60 mm de largeur, selon NF DTU 25.41 P1-2 et NF EN 14195; facteur de déchet 0.0188
- pose: mt12psg010l; facteur de déchet 0.0155148
- pose: mt12psg010o; facteur de déchet 0.0103235
- pose: mt12psg081c Vis autoforeuse 3,5x25 mm; facteur de déchet 0.00533333
- pose: mt12psg030a Pâte à joints, selon NF EN 13963; facteur de déchet 0.03
- pose: mt12psg040a Bande microperforée en papier, selon NF EN 13963; facteur de déchet 0.0440299

## Ressources

**mt12psg200e** m Cornière 30x30x0,7 mm, en acier galvanisé, selon NF EN 13964
Données techniques: Coût énergétique 37.607 MJ; Émission de CO2 1.158 kg; Code CED 17 04 05; Masse de l'élément 0.28 kg; Volume 0.000133 m3
Déchets:
- emballage: re170203 Plastique. (composant de déchet); quantité 0.005 kg; Code CED 17 02 03; Masse de l'élément 1 kg; Volume 0.001667 m3

**mt12psg050c** m Fourrure 60/27 en tôle d'acier galvanisé, de 60 mm de largeur, selon NF DTU 25.41 P1-2 et NF EN 14195
Données techniques: Coût énergétique 70.752 MJ; Émission de CO2 2.171 kg; Code CED 17 04 05; Masse de l'élément 0.53 kg; Volume 0.000252 m3
Déchets:
- emballage: re170203 Plastique; quantité 0.005 kg

**mt12psg010l** m² Plaque de plâtre renforcée avec un tissu de fibre NF EN 15283-1 GM-F / 1200 / longueur / 15 / à bords longitudinaux
Données techniques: Coût énergétique 325.683 MJ; Émission de CO2 4.857 kg; Code CED 17 08 02; Masse de l'élément 12.38 kg; Volume 0.01238 m3
Déchets:
- emballage: re170203 Plastique; quantité 0.006 kg

**mt12psg010o** m² Plaque de plâtre renforcée avec un tissu de fibre NF EN 15283-1 GM-F / 1200 / longueur / 25 / à bords longitudinaux
Données techniques: Coût énergétique 542.737 MJ; Émission de CO2 8.095 kg; Code CED 17 08 02; Masse de l'élément 20.63 kg; Volume 0.02063 m3
Déchets:
- emballage: re170203 Plastique; quantité 0.01 kg

**mt12psg081c** U Vis autoforeuse 3,5x25 mm
Données techniques: Coût énergétique 0.015 MJ; Émission de CO2 0.002 kg; Code CED 17 04 05; Masse de l'élément 0.0015 kg
Déchets:
- emballage: re150101 Emballages en papier et en carton. (composant de déchet); quantité 0.001 kg; Code CED 15 01 01; Masse de l'élément 1 kg; Volume 0.001333 m3

**mt12psg030a** kg Pâte à joints, selon NF EN 13963
Données techniques: Coût énergétique 12.798 MJ; Émission de CO2 0.436 kg; Code CED 17 08 02; Masse de l'élément 1 kg; Volume 0.001 m3
Déchets:
- emballage: re170203 Plastique; quantité 0.02 kg

**mt12psg040a** m Bande microperforée en papier, selon NF EN 13963
Données techniques: Coût énergétique 0.004 MJ; Émission de CO2 0.006 kg; Code CED 20 01 01; Masse de l'élément 0.0067 kg; Volume 0.000009 m3
