# Monte-charges

- Propriété du fichier: CYPE Ingenieros S.A.
- Format: FIEBDC-3/2016
- Logiciel: Générateur de prix de la construction. CYPE Ingenieros, S.A.
- Date: 13/09/2024
- Zone géographique: Côte d'Ivoire
- Devise: XOF
- Coûts indirects: 3 %
- Frais généraux: 13 %
- Bénéfice: 6 %
- TVA: 18 %

## T Équipements techniques

### TK Appareils élévateurs

#### TKC Monte-charges

**TKC010** U Monte-charges.
Monte-charge hydraulique pour 50 kg, de 4 arrêts (9 m), avec guides et piston. Totalement monté, connecté et testé.
Inclut: Implantation. Installation du monte-charges. Connexion au réseau électrique.
Critère pour le métré: Nombre d'unités prévues, selon documentation graphique du Projet.
Critère pour le mémoire: On mesurera le nombre d'unités réellement exécutées selon les spécifications du Projet.

| Code | U | Désignation | Quantité | Prix | Montant |
|---|---|---|---|---|---|
| mt39mch010ah | U | Monte-charge hydraulique pour 50 kg, de 4 arrêts (9 m), avec guides et piston. (matériau) | 1 | 9332782.039999999 | 9332782.040 |
| mo016 | h | Compagnon professionnel III/CP2 ascensoriste. (main-d'œuvre) | 33.422 | 1939.14 | 64809.937 |
| mo085 | h | Ouvrier professionnel II/OP ascensoriste. (main-d'œuvre) | 33.422 | 1207.61 | 40360.741 |
| % | % | Frais de chantier des unités d'ouvrage | 2 % | 9437952.718 | 188759.054 |
|  |  | Coûts directs |  |  | 9626711.772 |
