# Canalisation de liaison inférieure

- Propriété du fichier: CYPE Ingenieros S.A.
- Format: FIEBDC-3/2016
- Logiciel: Générateur de prix de la construction. CYPE Ingenieros, S.A.
- Date: 01/07/2024
- Zone géographique: Côte d'Ivoire
- Devise: XOF
- Coûts indirects: 3 %
- Frais généraux: 13 %
- Bénéfice: 6 %
- TVA: 18 %

## T Équipements techniques

### TT Installations de télécommunication

#### TTR Raccordements

**TTR010** m Canalisation de liaison inférieure.
Canalisation de liaison inférieure entre le registre de liaison et le RITI, RITU ou RITM, dans un bâtiment de plus de 40 PAU, constituée de chemin de câbles tôle non perforée avec 4 espaces indépendants (4 TBA+STDP) de PVC rigide de 60x150 mm. Installation en surface. Comprend les accessoires, les cloisons séparatrices et les vis de fixation.
Inclut: Implantation du parcours de la canalisation. Mise en place et fixation du chemin de câbles.
Critère pour le métré: Longueur mesurée en projection horizontale, selon documentation graphique du Projet.
Critère pour le mémoire: On mesurera, en projection horizontale, la longueur réellement exécutée selon les spécifications du Projet.

| Code | U | Désignation | Quantité | Prix | Montant |
|---|---|---|---|---|---|
| mt35ait030cd | m | Chemin de câbles tôle non perforée de PVC rigide, de 60x150 mm, pour support et conduite de câbles électriques, y compris les accessoires. Selon NF EN 61537. (matériau) | 1 | 24464.33 | 24464.330 |
| mt35ait050d | m | Cloison séparatrice, en PVC rigide, de 50,5 mm de hauteur. (matériau) | 3 | 11128.45 | 33385.350 |
| mt35ait060a | U | Vis M8x22 de PVC rigide. (matériau) | 6 | 319.56 | 1917.360 |
| mo001 | h | Compagnon professionnel III/CP2 installateur en télécommunications. (main-d'œuvre) | 0.063 | 1939.14 | 122.166 |
| mo056 | h | Ouvrier professionnel II/OP installateur en télécommunications. (main-d'œuvre) | 0.063 | 1207.61 | 76.079 |
| % | % | Frais de chantier des unités d'ouvrage | 2 % | 59965.285 | 1199.306 |
|  |  | Coûts directs |  |  | 61164.591 |

Déchets:
- pose: mt35ait060a Vis M8x22 de PVC rigide; facteur de déchet 0.00833333

## Ressources

**mt35ait060a** U Vis M8x22 de PVC rigide
Données techniques: Coût énergétique 0.075 MJ; Émission de CO2 0.008 kg; Code CED 17 02 03; Masse de l'élément 0.0012 kg; Volume 0.000002 m3
Déchets:
- emballage: re150101 Emballages en papier et en carton. (composant de déchet); quantité 0.001 kg; Code CED 15 01 01; Masse de l'élément 1 kg; Volume 0.001333 m3
