# Canalisation de liaison inférieure

- Propriété du fichier: CYPE Ingenieros S.A.
- Format: FIEBDC-3/2016
- Logiciel: Générateur de prix de la construction. CYPE Ingenieros, S.A.
- Date: 14/04/2024
- Zone géographique: Côte d'Ivoire
- Devise: XOF
- Coûts indirects: 3 %
- Frais généraux: 13 %
- Bénéfice: 6 %
- TVA: 18 %

## T Équipements techniques

### TT Installations de télécommunication

#### TTR Raccordements

**TTR010** m Canalisation de liaison inférieure.
Canalisation de liaison inférieure entre le registre de liaison et le registre de terminaison de réseau, constituée de 2 TBA+STDP de polyéthylène de 40 mm de diamètre, fourni en rouleau, résistance à la compression 450 N, résistance à l'impact 15 joules, réalisée dans une tranchée de 45x75 cm, avec les tubes enrobés dans un prisme en béton massif BCN: CPJ-CEM II/A 32,5 - TP - B 20 - 15/25 - E: 1 - NA - P 18-305 avec 6 cm de recouvrement supérieur et inférieur et 5,5 cm de recouvrement latéral. Installation enterrée. Comprend les supports séparateurs de tubes en PVC placés tous les 100 cm et le fil guide.
Critère d'évaluation économique: Le prix ne comprend ni l'excavation ni le remblai périphérique postérieur.
Inclut: Implantation du parcours de la canalisation. Modelage des fonds et des côtés à la main, avec extraction des terres. Coulage et compactage du béton pour la réalisation du dallage. Présentation à sec des tubes. Coulage et compactage du béton pour la réalisation du prisme.
Critère pour le métré: Longueur mesurée en projection horizontale, selon documentation graphique du Projet.
Critère pour le mémoire: On mesurera, en projection horizontale, la longueur réellement exécutée selon les spécifications du Projet.

| Code | U | Désignation | Quantité | Prix | Montant |
|---|---|---|---|---|---|
| mt35aia070aa | m | Tube courbable, fourni en rouleau, de polyéthylène à double paroi (intérieure lisse et extérieure annelée), de couleur orange, de 40 mm de diamètre nominal, pour canalisation enterrée, résistance à la compression 450 N, résistance à l'impact 15 joules, avec degré de protection IP549 selon NF EN 60529. Selon NF EN 61386-1, NF EN 61386-22 et NF EN 50086-2-4. (matériau) | 2 | 2108.06 | 4216.120 |
| mt40iva020b | U | Support séparateur de tubes en PVC rigide de 40 mm de diamètre. (matériau) | 1.18 | 608.85 | 718.443 |
| mt10hmf040qaed | m³ | Béton non armé prêt à l'emploi BCN: CPJ-CEM II/A 32,5 - TP - B 20 - 15/25 - E: 1 - NA - P 18-305. (matériau) | 0.067 | 67622.61 | 4530.715 |
| mo020 | h | Compagnon professionnel III/CP2 construction. (main-d'œuvre) | 0.063 | 1887.12 | 118.889 |
| mo113 | h | Ouvrier d'exécution I/OE1 construction. (main-d'œuvre) | 0.063 | 1164.21 | 73.345 |
| % | % | Frais de chantier des unités d'ouvrage | 2 % | 9657.512 | 193.150 |
|  |  | Coûts directs |  |  | 9850.662 |

Déchets:
- pose: mt35aia070aa; facteur de déchet 0.0275
- pose: mt10hmf040qaed Béton non armé prêt à l'emploi BCN: CPJ-CEM II/A 32,5 - TP - B 20 - 15/25 - E: 1 - NA - P 18-305; facteur de déchet 0.00136977

## Ressources

**mt35aia070aa** m Tube courbable, fourni en rouleau
Données techniques: Coût énergétique 40.690 MJ; Émission de CO2 2.020 kg; Code CED 17 02 03; Masse de l'élément 0.42 kg; Volume 0.0007 m3

**mt10hmf040qaed** m³ Béton non armé prêt à l'emploi BCN: CPJ-CEM II/A 32,5 - TP - B 20 - 15/25 - E: 1 - NA - P 18-305
Données techniques: Coût énergétique 1840.000 MJ; Émission de CO2 230.000 kg; Code CED 17 01 01; Masse de l'élément 2300 kg; Volume 1.533333 m3
