# Unité intérieure d'air conditionné, de paroi

- Propriété du fichier: CYPE INGENIEROS, S.A.
- Format: FIEBDC-3/2002
- Zone géographique: Côte d'Ivoire
- Devise: XOF
- Coûts indirects: 3.00 %
- Frais généraux: 13.00 %
- Bénéfice: 6.00 %
- TVA: 18.00 %

## T Équipements techniques

### TV Climatisation et ventilation

#### TVT Unités terminales autonomes de climatisation

**TVT200** U Unité intérieure d'air conditionné, de paroi.
Unité intérieure d'air conditionné, de paroi, système air-air multisplit, gamme Sky Air, modèle FAA100B "DAIKIN", pour gaz R-32/R-410A, puissance frigorifique nominale 9,5 kW (température de bulbe sec à l'intérieur 27°C, température de bulbe humide à l'intérieur 19°C, température de bulbe sec à l'extérieur 35°C), puissance calorifique nominale 10,8 kW (température de bulbe sec à l'intérieur 20°C, température de bulbe sec à l'extérieur 7°C, température de bulbe humide à l'extérieur 6°C), diamètre de connexion du tuyau de liquide 3/8", diamètre de connexion du tuyau de gaz 5/8", alimentation monophasée (230V/50Hz), avec, débit d'air en refroidissement à élevée/moyenne/faible vitesse: 26/23/19 m³/min, débit d'air en chauffage à élevée/moyenne/faible vitesse: 26/23/19 m³/min, dimensions 340x1200x240 mm, poids 17 kg, pression sonore en refroidissement à élevée/moyenne/faible vitesse: 49/45/41 dBA, pression sonore en chauffage à élevée/moyenne/faible vitesse: 49/45/41 dBA, puissance sonore 65 dBA, avec signal de nettoyage de filtre et filtre d'air de succion. Régulation: contrôle à distance, modèle BRC1E53A. Accessoires: adaptateur avec communication via Wi-Fi pour le contrôle de l'unité intérieure depuis un smartphone ou une tablette, modèle BRP069C81.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai067b | U | Unité intérieure d'air conditionné, de paroi, système air-air multisplit, gamme Sky Air, modèle FAA100B "DAIKIN", pour gaz R-32/R-410A, puissance frigorifique nominale 9,5 kW (température de bulbe sec à l'intérieur 27°C, température de bulbe humide à l'intérieur 19°C, température de bulbe sec à l'extérieur 35°C), puissance calorifique nominale 10,8 kW (température de bulbe sec à l'intérieur 20°C, température de bulbe sec à l'extérieur 7°C, température de bulbe humide à l'extérieur 6°C), diamètre de connexion du tuyau de liquide 3/8", diamètre de connexion du tuyau de gaz 5/8", alimentation monophasée (230V/50Hz), avec, débit d'air en refroidissement à élevée/moyenne/faible vitesse: 26/23/19 m³/min, débit d'air en chauffage à élevée/moyenne/faible vitesse: 26/23/19 m³/min, dimensions 340x1200x240 mm, poids 17 kg, pression sonore en refroidissement à élevée/moyenne/faible vitesse: 49/45/41 dBA, pression sonore en chauffage à élevée/moyenne/faible vitesse: 49/45/41 dBA, puissance sonore 65 dBA, avec signal de nettoyage de filtre et filtre d'air de succion. (matériau) | 1.000 | 2039652.24 | 2039652.24 |
| mt42dai514a | U | Contrôle à distance, modèle BRC1E53A "DAIKIN", avec programmation hebdomadaire, fonction marche/arrêt, changement de mode de fonctionnement, ajustement de la température de consigne, sélection de la vitesse du ventilateur, visualisation d'un signal dans le récepteur, réinitialisation d'un filtre sale dans la commande, changement d'orientation des lames et sonde de température ambiante. (matériau) | 1.000 | 83717.07 | 83717.07 |
| mt42dai475a | U | Adaptateur avec communication via Wi-Fi pour le contrôle de l'unité intérieure depuis un smartphone ou une tablette, modèle BRP069C81 "DAIKIN", via l'App Onecta. (matériau) | 1.000 | 172507.90 | 172507.90 |
| mt42dai900 | m | Câble bus à 2 fils, de 0,5 mm² de section par fil (matériau) | 3.000 | 676.50 | 2029.50 |
| mt35aia090aa | m | Tube rigide en PVC, branchable, courbable à chaud, de couleur noire, de 16 mm de diamètre nominal, pour climatisation fixe en surface. Résistance à la compression 1250 N, résistance à l'impact 2 joules, température de travail -5°C jusqu'à 60°C, avec degré de protection IP547 selon NF EN 60529, propriétés électriques: isolant, non propagateur de la flamme. Selon NF EN 61386-1 et NF EN 61386-22. Comprend les colliers, les éléments de fixation et les accessoires (courbes, manchons, tés, coudes et courbes flexibles). (matériau) | 3.000 | 1041.73 | 3125.19 |
| mo005 | h | Compagnon professionnel III/CP2 installateur de climatisation. (main-d'œuvre) | 1.054 | 1939.14 | 2043.85 |
| mo104 | h | Ouvrier professionnel II/OP installateur de climatisation. (main-d'œuvre) | 1.054 | 1207.61 | 1272.82 |
| % | % | Frais de chantier des unités d'ouvrage | 2 % | 2304348.57 | 46086.97 |
|  |  | Coûts directs |  |  | 2350435.54 |
