# Ventilo-convecteur plafonnier, système à quatre tubes, avec distribution par conduits

- Propriété du fichier: CYPE Ingenieros S.A.
- Format: FIEBDC-3/2016
- Logiciel: Générateur de prix de la construction. CYPE Ingenieros, S.A.
- Date: 01/07/2024
- Zone géographique: Côte d'Ivoire
- Devise: XOF
- Coûts indirects: 3 %
- Frais généraux: 13 %
- Bénéfice: 6 %
- TVA: 18 %

## T Équipements techniques

### TV Climatisation et ventilation

#### TVO Unités terminales non autonomes de climatisation

**TVO030** U Ventilo-convecteur plafonnier, système à quatre tubes, avec distribution par conduits.
Ventilo-convecteur horizontal de plafond sans carrosserie, système à quatre tubes, modèle FWS02AFN "DAIKIN", puissance frigorifique totale 2,58 kW, puissance frigorifique sensible 1,89 kW (température de bulbe sec de l'air intérieur 27°C, température de bulbe humide de l'air intérieur 19°C, température d'entrée de l'eau 7°C, écart de température 5°C), puissance calorifique 2,93 kW (température de bulbe sec de l'air intérieur 20°C, température d'entrée de l'eau 70°C), débit d'air 560 m³/h, dimensions 224x584x535 mm, poids 17 kg, puissance sonore 62 dBA, avec ventilateur avec moteur type EC Inverter, alimentation monophasée (230V/50Hz), et filtre d'air lavable à extraction facile. Régulation: thermostat électronique, avec programmation hebdomadaire, bus de communication RS-485 et possibilité de configuration maître/esclave, modèle FWECSAC; carte électronique de puissance, modèle FWECSAP. Accessoires: ensemble de 2 vannes à 2 voies, modèle 2 x E2MV2B07A6. Comprend les éléments pour la suspension au plafond. Totalement monté, connecté et mis en marche par l'entreprise installatrice pour le contrôle de son bon fonctionnement.
Inclut: Implantation de l'unité. Mise en place et fixation de l'unité. Connecté aux réseaux de conduction d'eau, électrique, de récupération des condensats, et aux conduits. Mise en marche.
Critère pour le métré: Nombre d'unités prévues, selon documentation graphique du Projet.
Critère pour le mémoire: On mesurera le nombre d'unités réellement exécutées selon les spécifications du Projet.

| Code | U | Désignation | Quantité | Prix | Montant |
|---|---|---|---|---|---|
| mt42dai789ab | U | Ventilo-convecteur horizontal de plafond sans carrosserie, système à quatre tubes, modèle FWS02AFN "DAIKIN", puissance frigorifique totale 2,58 kW, puissance frigorifique sensible 1,89 kW (température de bulbe sec de l'air intérieur 27°C, température de bulbe humide de l'air intérieur 19°C, température d'entrée de l'eau 7°C, écart de température 5°C), puissance calorifique 2,93 kW (température de bulbe sec de l'air intérieur 20°C, température d'entrée de l'eau 70°C), débit d'air 560 m³/h, dimensions 224x584x535 mm, poids 17 kg, puissance sonore 62 dBA, avec ventilateur avec moteur type EC Inverter, alimentation monophasée (230V/50Hz), et filtre d'air lavable à extraction facile. (matériau) | 1 | 524288.72 | 524288.720 |
| mt42dai877c | U | Ensemble de 2 vannes à 2 voies, modèle 2 x E2MV2B07A6 "DAIKIN", avec kit de montage, pour ventilo-convecteur à quatre tubes. (matériau) | 1 | 194494.2 | 194494.200 |
| mt42dai881b | U | Thermostat électronique, avec programmation hebdomadaire, bus de communication RS-485 et possibilité de configuration maître/esclave, modèle FWECSAC "DAIKIN", communication avec câble blindé à deux fils entre le thermostat et la plaque électronique à installer dans le ventilo-convecteur. (matériau) | 1 | 114159.64 | 114159.640 |
| mt42dai884a | U | Carte électronique de puissance, modèle FWECSAP "DAIKIN", pour installation sur le ventilo-convecteur. (matériau) | 1 | 152212.85 | 152212.850 |
| mt35aia090aa | m | Tube rigide en PVC, branchable, courbable à chaud, de couleur noire, de 16 mm de diamètre nominal, pour climatisation fixe en surface. Résistance à la compression 1250 N, résistance à l'impact 2 joules, température de travail -5°C jusqu'à 60°C, avec degré de protection IP547 selon NF EN 60529, propriétés électriques: isolant, non propagateur de la flamme. Selon NF EN 61386-1 et NF EN 61386-22. Comprend les colliers, les éléments de fixation et les accessoires (courbes, manchons, tés, coudes et courbes flexibles). (matériau) | 5 | 1041.73 | 5208.650 |
| mt42dai900 | m | Câble bus à 2 fils, de 0,5 mm² de section par fil (matériau) | 5 | 676.5 | 3382.500 |
| mt37sve010b | U | Vanne à sphère en laiton nickelé à visser de 1/2". (matériau) | 4 | 4183.32 | 16733.280 |
| mt42www090 | U | Kit de support pour la suspension du plafond, constitué de quatre tiges filetées en acier galvanisé, avec leurs chevilles, écrous et rondelles correspondants. (matériau) | 1 | 18603.79 | 18603.790 |
| mo005 | h | Compagnon professionnel III/CP2 installateur de climatisation. (main-d'œuvre) | 2.814 | 1939.14 | 5456.740 |
| mo104 | h | Ouvrier professionnel II/OP installateur de climatisation. (main-d'œuvre) | 2.814 | 1207.61 | 3398.215 |
| % | % | Frais de chantier des unités d'ouvrage | 2 % | 1037938.585 | 20758.772 |
|  |  | Coûts directs |  |  | 1058697.357 |

Déchets:
- pose: mt35aia090aa; facteur de déchet 0.0275
- pose: mt42dai900 Câble bus à 2 fils, de 0,5 mm² de section par fil; facteur de déchet 0.0165111

## Ressources

**mt35aia090aa** m Tube rigide en PVC
Données techniques: Coût énergétique 11.626 MJ; Émission de CO2 0.577 kg; Code CED 17 02 03; Masse de l'élément 0.12 kg; Volume 0.0002 m3

**mt42dai900** m Câble bus à 2 fils, de 0,5 mm² de section par fil
Données techniques: Coût énergétique 1.694 MJ; Émission de CO2 0.087 kg; Code CED 17 04 11; Masse de l'élément 0.045 kg; Volume 0.00003 m3
Déchets:
- emballage: re150101 Emballages en papier et en carton. (composant de déchet); quantité 0.065 kg; Code CED 15 01 01; Masse de l'élément 1 kg; Volume 0.001333 m3

**mt37sve010b** U Vanne à sphère en laiton nickelé à visser de 1/2"
Données techniques: Coût énergétique 509.569 MJ; Émission de CO2 34.281 kg
Déchets:
- emballage: re150101 Emballages en papier et en carton; quantité 0.072 kg
