# Chaudière à gaz, domestique, à condensation, murale, pour chauffage et E.C.S

- Propriété du fichier: CYPE INGENIEROS, S.A.
- Format: FIEBDC-3/2002
- Zone géographique: Côte d'Ivoire
- Devise: XOF
- Coûts indirects: 3.00 %
- Frais généraux: 13.00 %
- Bénéfice: 6.00 %
- TVA: 18.00 %

## T Équipements techniques

### TC ECS et chauffage

#### TCG Gaz

**TCG110** U Chaudière à gaz, domestique, à condensation, murale, pour chauffage et E.C.S.
Chaudière mural, à condensation, pour chauffage et production d'E.C.S., modèle D2CND024A1A "DAIKIN", pour gaz naturel et propane, puissance utile de 3,1 à 24 kW (50/30°C), débit d'E.C.S. 12 l/min pour écart de température de 30°C, débit d'E.C.S. 10,3 l/min pour écart de température de 35°C, dimensions 590x400x256 mm, émission de NOx classe 6, efficacité énergétique classe A en chauffage, efficacité énergétique classe A+ en chauffage avec thermostat modulant, efficacité énergétique classe A en E.C.S., profil de consommation XL en E.C.S., efficacité à 30% de la charge nominale 108,7%, puissance sonore 49 dBA, pression sonore à 1 m 39 dBA, avec pompe de circulation à haute efficacité avec variateur de fréquence, vase d'expansion de 8 l, technologie Premix qui incorpore un ventilateur avec variateur de fréquence pour une haute modulation de la puissance (1:8), échangeur de chaleur en fonte d'aluminium, panneau frontal avec écran led, commandes de réglage des températures et voyant lumineux multicolore indicateur de l'état de fonctionnement, système Lambda Gx qui garantit la combustion correcte en agissant sur la combinaison optimale d'air et de gaz. Accessoires: kit standard d'évacuation des fumées, modèle DRWTER60100AA; kit de vannes, modèle DRVALVEKIC1AA. Totalement montée, connectée et testée.
Inclut: Implantation. Présentation des éléments. Montage de la chaudière et de ses accessoires. Connecté aux réseaux de conduction d'eau, de gaz, d'assainissement et électrique, et au conduit d'évacuation des produits de la combustion. Mise en marche.
Critère pour le métré: Nombre d'unités prévues, selon documentation graphique du Projet.
Critère pour le mémoire: On mesurera le nombre d'unités réellement exécutées selon les spécifications du Projet.

| Code | U | Désignation | Quantité | Prix | Montant |
|---|---|---|---|---|---|
| mt38dai010a | U | Chaudière mural, à condensation, pour chauffage et production d'E.C.S., modèle D2CND024A1A "DAIKIN", pour gaz naturel et propane, puissance utile de 3,1 à 24 kW (50/30°C), débit d'E.C.S. 12 l/min pour écart de température de 30°C, débit d'E.C.S. 10,3 l/min pour écart de température de 35°C, dimensions 590x400x256 mm, émission de NOx classe 6, efficacité énergétique classe A en chauffage, efficacité énergétique classe A+ en chauffage avec thermostat modulant, efficacité énergétique classe A en E.C.S., profil de consommation XL en E.C.S., efficacité à 30% de la charge nominale 108,7%, puissance sonore 49 dBA, pression sonore à 1 m 39 dBA, avec pompe de circulation à haute efficacité avec variateur de fréquence, vase d'expansion de 8 l, technologie Premix qui incorpore un ventilateur avec variateur de fréquence pour une haute modulation de la puissance (1:8), échangeur de chaleur en fonte d'aluminium, panneau frontal avec écran led, commandes de réglage des températures et voyant lumineux multicolore indicateur de l'état de fonctionnement, système Lambda Gx qui garantit la combustion correcte en agissant sur la combinaison optimale d'air et de gaz. (matériau) | 1.000 | 1864607.46 | 1864607.46 |
| mt38dai002a | U | Kit standard d'évacuation des fumées, modèle DRWTER60100AA "DAIKIN", pour chaudière mural. (matériau) | 1.000 | 79488.93 | 79488.93 |
| mt38dai001a | U | Kit de vannes, modèle DRVALVEKIC1AA "DAIKIN", pour chaudière mural. (matériau) | 1.000 | 93864.59 | 93864.59 |
| mt38www012 | U | Produits complémentaires pour installation de chauffage et d'E.C.S. (matériau) | 1.000 | 1775.82 | 1775.82 |
| mo004 | h | Compagnon professionnel III/CP2 chauffagiste. (main-d'œuvre) | 3.444 | 1939.14 | 6678.40 |
| mo103 | h | Ouvrier professionnel II/OP chauffagiste. (main-d'œuvre) | 3.444 | 1207.61 | 4159.01 |
| % | % | Frais de chantier des unités d'ouvrage | 2 % | 2050574.21 | 41011.48 |
|  |  | Coûts directs |  |  | 2091585.69 |
