# Unité air-eau, pompe à chaleur aérothermique, pour production d'E.C.S

- Propriété du fichier: CYPE INGENIEROS, S.A.
- Format: FIEBDC-3/2002
- Zone géographique: Côte d'Ivoire
- Devise: XOF
- Coûts indirects: 3.00 %
- Frais généraux: 13.00 %
- Bénéfice: 6.00 %
- TVA: 18.00 %

## T Équipements techniques

### TC ECS et chauffage

#### TCL Électricité

**TCL020** U Unité air-eau, pompe à chaleur aérothermique, pour production d'E.C.S..
Pompe à chaleur aérothermique, air-eau, pour production d'E.C.S., série Altherma Monobloc, modèle EKHHE260CV37 "DAIKIN", pour gaz réfrigérant R-134a, puissance calorifique nominale 1,82 kW, consommation électrique nominale 0,43 kW, ballon d'E.C.S. de 255 litres, profil de consommation XL, classe d'efficacité énergétique A+, diamètre 621 mm, hauteur 1892 mm, poids 97 kg, puissance sonore 51 dBA, alimentation monophasée (230V/50Hz), limites opératives: entrée d'air entre -7°C et 38°C, sortie d'eau entre 25°C et 70°C, avec compresseur rotatif, et résistance électrique d'appui de 1,5 kW. Totalement montée, connectée et mise en marche par l'entreprise installatrice pour le contrôle de son bon fonctionnement.
Inclut: Implantation de l'unité. Mise en place et fixation de l'unité et de ses accessoires. Connecté aux réseaux de conduction d'eau, électrique et de récupération des condensats. Mise en marche.
Critère pour le métré: Nombre d'unités prévues, selon documentation graphique du Projet.
Critère pour le mémoire: On mesurera le nombre d'unités réellement exécutées selon les spécifications du Projet.

| Code | U | Désignation | Quantité | Prix | Montant |
|---|---|---|---|---|---|
| mt42dai326b | U | Pompe à chaleur aérothermique, air-eau, pour production d'E.C.S., série Altherma Monobloc, modèle EKHHE260CV37 "DAIKIN", pour gaz réfrigérant R-134a, puissance calorifique nominale 1,82 kW, consommation électrique nominale 0,43 kW, ballon d'E.C.S. de 255 litres, profil de consommation XL, classe d'efficacité énergétique A+, diamètre 621 mm, hauteur 1892 mm, poids 97 kg, puissance sonore 51 dBA, alimentation monophasée (230V/50Hz), limites opératives: entrée d'air entre -7°C et 38°C, sortie d'eau entre 25°C et 70°C, avec compresseur rotatif, et résistance électrique d'appui de 1,5 kW. (matériau) | 1.000 | 2771965.20 | 2771965.20 |
| mt37sve010d | U | Vanne à sphère en laiton nickelé à visser de 1". (matériau) | 2.000 | 10277.83 | 20555.66 |
| mo005 | h | Compagnon professionnel III/CP2 installateur de climatisation. (main-d'œuvre) | 0.824 | 1939.14 | 1597.85 |
| mo104 | h | Ouvrier professionnel II/OP installateur de climatisation. (main-d'œuvre) | 0.824 | 1207.61 | 995.07 |
| % | % | Frais de chantier des unités d'ouvrage | 2 % | 2795113.78 | 55902.28 |
|  |  | Coûts directs |  |  | 2851016.06 |
