# Unité intérieure d'air conditionné, de paroi

- Propriété du fichier: CYPE INGENIEROS, S.A.
- Format: FIEBDC-3/2002
- Zone géographique: Côte d'Ivoire
- Devise: XOF
- Coûts indirects: 3.00 %
- Frais généraux: 13.00 %
- Bénéfice: 6.00 %
- TVA: 18.00 %

## T Équipements techniques

### TV Climatisation et ventilation

#### TVT Unités terminales autonomes de climatisation

**TVT200** U Unité intérieure d'air conditionné, de paroi.
Unité intérieure d'air conditionné, de paroi, système air-air multisplit, gamme Sky Air, modèle FAA100B "DAIKIN", pour gaz R-32/R-410A, puissance frigorifique nominale 9,5 kW (température de bulbe sec à l'intérieur 27°C, température de bulbe humide à l'intérieur 19°C, température de bulbe sec à l'extérieur 35°C), puissance calorifique nominale 10,8 kW (température de bulbe sec à l'intérieur 20°C, température de bulbe sec à l'extérieur 7°C, température de bulbe humide à l'extérieur 6°C), diamètre de connexion du tuyau de liquide 3/8", diamètre de connexion du tuyau de gaz 5/8", alimentation monophasée (230V/50Hz), avec, débit d'air en refroidissement à élevée/moyenne/faible vitesse: 26/23/19 m³/min, débit d'air en chauffage à élevée/moyenne/faible vitesse: 26/23/19 m³/min, dimensions 340x1200x240 mm, poids 17 kg, pression sonore en refroidissement à élevée/moyenne/faible vitesse: 49/45/41 dBA, pression sonore en chauffage à élevée/moyenne/faible vitesse: 49/45/41 dBA, puissance sonore 65 dBA, avec signal de nettoyage de filtre et filtre d'air de succion. Régulation: contrôle à distance multifonction, modèle Madoka BRC1H52S.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai067b | U | Unité intérieure d'air conditionné, de paroi, système air-air multisplit, gamme Sky Air, modèle FAA100B "DAIKIN", pour gaz R-32/R-410A, puissance frigorifique nominale 9,5 kW (température de bulbe sec à l'intérieur 27°C, température de bulbe humide à l'intérieur 19°C, température de bulbe sec à l'extérieur 35°C), puissance calorifique nominale 10,8 kW (température de bulbe sec à l'intérieur 20°C, température de bulbe sec à l'extérieur 7°C, température de bulbe humide à l'extérieur 6°C), diamètre de connexion du tuyau de liquide 3/8", diamètre de connexion du tuyau de gaz 5/8", alimentation monophasée (230V/50Hz), avec, débit d'air en refroidissement à élevée/moyenne/faible vitesse: 26/23/19 m³/min, débit d'air en chauffage à élevée/moyenne/faible vitesse: 26/23/19 m³/min, dimensions 340x1200x240 mm, poids 17 kg, pression sonore en refroidissement à élevée/moyenne/faible vitesse: 49/45/41 dBA, pression sonore en chauffage à élevée/moyenne/faible vitesse: 49/45/41 dBA, puissance sonore 65 dBA, avec signal de nettoyage de filtre et filtre d'air de succion. (matériau) | 1.000 | 2039652.24 | 2039652.24 |
| mt42dai508e | U | Contrôle à distance multifonction, modèle Madoka BRC1H52S "DAIKIN", couleur argent, avec programmation hebdomadaire, possibilité de sélectionner le mode standard ou le mode simplifié pour les hôtels, fonction marche/arrêt, changement de mode de fonctionnement, limitation de la température de consigne, sélection de la vitesse du ventilateur et fonctions avancées à l'aide de l'App pour smartphone avec connectivité Bluetooth Low Energy (BLE). (matériau) | 1.000 | 176736.04 | 176736.04 |
| mt42dai900 | m | Câble bus à 2 fils, de 0,5 mm² de section par fil (matériau) | 3.000 | 676.50 | 2029.50 |
| mt35aia090aa | m | Tube rigide en PVC, branchable, courbable à chaud, de couleur noire, de 16 mm de diamètre nominal, pour climatisation fixe en surface. Résistance à la compression 1250 N, résistance à l'impact 2 joules, température de travail -5°C jusqu'à 60°C, avec degré de protection IP547 selon NF EN 60529, propriétés électriques: isolant, non propagateur de la flamme. Selon NF EN 61386-1 et NF EN 61386-22. Comprend les colliers, les éléments de fixation et les accessoires (courbes, manchons, tés, coudes et courbes flexibles). (matériau) | 3.000 | 1041.73 | 3125.19 |
| mo005 | h | Compagnon professionnel III/CP2 installateur de climatisation. (main-d'œuvre) | 1.132 | 1939.14 | 2195.11 |
| mo104 | h | Ouvrier professionnel II/OP installateur de climatisation. (main-d'œuvre) | 1.132 | 1207.61 | 1367.01 |
| % | % | Frais de chantier des unités d'ouvrage | 2 % | 2225105.09 | 44502.10 |
|  |  | Coûts directs |  |  | 2269607.19 |
