# Bouche de ventilation pour intérieurs

- Propriété du fichier: CYPE Ingenieros S.A.
- Format: FIEBDC-3/2016
- Logiciel: Générateur de prix de la construction. CYPE Ingenieros, S.A.
- Date: 27/06/2024
- Zone géographique: Côte d'Ivoire
- Devise: XOF
- Coûts indirects: 3 %
- Frais généraux: 13 %
- Bénéfice: 6 %
- TVA: 18 %

## T Équipements techniques

### TV Climatisation et ventilation

#### TVM Ventilation mécanique pour logements

**TVM040** U Bouche de ventilation pour intérieurs.
Bouche de ventilation pour intérieurs, adaptée pour extraction et soufflage, DucoVent Design "DAIKIN", avec enjoliveur circulaire, de 215 mm de diamètre et 52 mm de profondeur, couleur blanche RAL 9010, et connexion de 125 mm de diamètre.
Inclut: Implantation. Mise en place.
Critère pour le métré: Nombre d'unités prévues, selon documentation graphique du Projet.
Critère pour le mémoire: On mesurera le nombre d'unités réellement exécutées selon les spécifications du Projet.

| Code | U | Désignation | Quantité | Prix | Montant |
|---|---|---|---|---|---|
| mt42dai974a | U | Bouche de ventilation pour intérieurs, adaptée pour extraction et soufflage, DucoVent Design "DAIKIN", avec enjoliveur circulaire, de 215 mm de diamètre et 52 mm de profondeur, couleur blanche RAL 9010, et connexion de 125 mm de diamètre. (matériau) | 1 | 116696.52 | 116696.520 |
| mo005 | h | Compagnon professionnel III/CP2 installateur de climatisation. (main-d'œuvre) | 0.171 | 1939.14 | 331.593 |
| mo104 | h | Ouvrier professionnel II/OP installateur de climatisation. (main-d'œuvre) | 0.171 | 1207.61 | 206.501 |
| % | % | Frais de chantier des unités d'ouvrage | 2 % | 117234.614 | 2344.692 |
|  |  | Coûts directs |  |  | 119579.306 |
