# Unité extérieure d'air conditionné, système air-air multisplit

- Propriété du fichier: CYPE Ingenieros S.A.
- Format: FIEBDC-3/2016
- Logiciel: Générateur de prix de la construction. CYPE Ingenieros, S.A.
- Date: 27/06/2024
- Zone géographique: Côte d'Ivoire
- Devise: XOF
- Coûts indirects: 3 %
- Frais généraux: 13 %
- Bénéfice: 6 %
- TVA: 18 %

## T Équipements techniques

### TV Climatisation et ventilation

#### TVT Unités terminales autonomes de climatisation

**TVT260** U Unité extérieure d'air conditionné, système air-air multisplit.
Unité extérieure d'air conditionné, système air-air multisplit, pompe à chaleur, gamme Sky Air, série Advance, modèle RZASG100MV1 "DAIKIN", pour gaz R-32, puissance frigorifique nominale 10 kW (température de bulbe sec à l'intérieur 27°C, température de bulbe humide à l'intérieur 19°C, température de bulbe sec à l'extérieur 35°C), puissance calorifique nominale 11,2 kW (température de bulbe sec à l'intérieur 20°C, température de bulbe sec à l'extérieur 7°C, température de bulbe humide à l'extérieur 6°C), compresseur swing, alimentation monophasée (230V/50Hz), débit d'air en refroidissement 69 m³/min, débit d'air en chauffage 82 m³/min, pression sonore en refroidissement 53 dBA, pression sonore en chauffage 57 dBA, puissance sonore 70 dBA, dimensions 990x940x320 mm, poids 70 kg, longueur maximale de la tuyauterie 85 m, différence maximale de hauteur entre l'unité extérieure et l'unité intérieure 30 m. Comprend les éléments antivibratoires et les supports de paroi.
Critère d'évaluation économique: Le prix ne comprend ni la canalisation ni le câblage électrique d'alimentation.
Inclut: Implantation. Mise en place et fixation. Connexion aux lignes frigorifiques. Connexion au réseau électrique. Connexion au réseau de tout à l'égout. Mise en marche.
Critère pour le métré: Nombre d'unités prévues, selon documentation graphique du Projet.
Critère pour le mémoire: On mesurera le nombre d'unités réellement exécutées selon les spécifications du Projet.

| Code | U | Désignation | Quantité | Prix | Montant |
|---|---|---|---|---|---|
| mt42dai049b | U | Unité extérieure d'air conditionné, système air-air multisplit, pompe à chaleur, gamme Sky Air, série Advance, modèle RZASG100MV1 "DAIKIN", pour gaz R-32, puissance frigorifique nominale 10 kW (température de bulbe sec à l'intérieur 27°C, température de bulbe humide à l'intérieur 19°C, température de bulbe sec à l'extérieur 35°C), puissance calorifique nominale 11,2 kW (température de bulbe sec à l'intérieur 20°C, température de bulbe sec à l'extérieur 7°C, température de bulbe humide à l'extérieur 6°C), compresseur swing, alimentation monophasée (230V/50Hz), débit d'air en refroidissement 69 m³/min, débit d'air en chauffage 82 m³/min, pression sonore en refroidissement 53 dBA, pression sonore en chauffage 57 dBA, puissance sonore 70 dBA, dimensions 990x940x320 mm, poids 70 kg, longueur maximale de la tuyauterie 85 m, différence maximale de hauteur entre l'unité extérieure et l'unité intérieure 30 m. (matériau) | 1 | 2311098.5 | 2311098.500 |
| mt42dai613b | U | Kit de distribution de tuyaux, pour l aligne frigorifique de liquide et de gaz, modèle KHRQ127H "DAIKIN". (matériau) | 1 | 288358.8 | 288358.800 |
| mt42www085 | U | Kit de supports de paroi, constitué de jeu d'équerres de 50x45 cm et quatre amortisseurs en caoutchouc, avec leurs chevilles, vis, écrous et rondelles correspondants. (matériau) | 1 | 15982.35 | 15982.350 |
| mo005 | h | Compagnon professionnel III/CP2 installateur de climatisation. (main-d'œuvre) | 1.132 | 1939.14 | 2195.106 |
| mo104 | h | Ouvrier professionnel II/OP installateur de climatisation. (main-d'œuvre) | 1.132 | 1207.61 | 1367.015 |
| % | % | Frais de chantier des unités d'ouvrage | 2 % | 2619001.771 | 52380.035 |
|  |  | Coûts directs |  |  | 2671381.806 |

## Ressources

**mt42dai049b** U Unité extérieure d'air conditionné
Données techniques: Coût énergétique 3222.418 MJ; Émission de CO2 220.512 kg
Déchets:
- emballage: re150101 Emballages en papier et en carton. (composant de déchet); quantité 0.18 kg; Code CED 15 01 01; Masse de l'élément 1 kg; Volume 0.001333 m3
- emballage: re170203 Plastique. (composant de déchet); quantité 0.09 kg; Code CED 17 02 03; Masse de l'élément 1 kg; Volume 0.001667 m3
