# Isolation thermique par l'extérieur des toitures inclinées, sur support continu de béton

- Propriété du fichier: CYPE Ingenieros S.A.
- Format: FIEBDC-3/2016
- Logiciel: Generador de precios de la construcción. CYPE Ingenieros, S.A.
- Date: 13/06/2024
- Zone géographique: Côte d'Ivoire
- Devise: XOF
- Coûts indirects: 3 %
- Frais généraux: 13 %
- Bénéfice: 6 %
- TVA: 18 %

## E Enveloppe et finition extérieure

### EI Isolations extérieures

#### EII Toitures inclinées

**EII010** m² Isolation thermique par l'extérieur des toitures inclinées, sur support continu de béton.
Isolation thermique par l'extérieur des toitures inclinées, sur support continu de béton, constituée de: mousse rigide de polyuréthane avec une densité minimale de 50 kg/m³ et 50 mm d'épaisseur moyenne minimale, fabriquée "in situ" et projetée sur le plancher toiture, recouverte ultérieurement avec une couche de régularisation de mortier de ciment, confectionné sur chantier, dosage 1:6.
Inclut: Nettoyage du support. Projection de la mousse de polyuréthane.
Critère pour le métré: Surface mesurée selon documentation graphique du Projet.
Critère pour le mémoire: On mesurera la surface réellement exécutée selon les spécifications du Projet.

| Code | U | Désignation | Quantité | Prix | Montant |
|---|---|---|---|---|---|
| mt16poc010s | m² | Mousse rigide de polyuréthane projetée "in situ", densité minimale 50 kg/m³, épaisseur moyenne minimale 50 mm, appliqué dans les toitures inclinées, selon NF EN 14315-1. (matériau) | 1.05 | 9699.34 | 10184.307 |
| mq08mpa030 | h | Matériel pour projection de produits isolants. (matériel) | 0.1 | 8010.68 | 801.068 |
| mq06hor010 | h | Bétonnière électrique avec une capacité de gâchage de 160 l. (matériel) | 0.01 | 1618.08 | 16.181 |
| mo030 | h | Compagnon professionnel III/CP2 poseur d'isolants en vrac ou en mousse. (main-d'œuvre) | 0.171 | 1887.12 | 322.698 |
| mo068 | h | Ouvrier professionnel II/OP poseur d'isolants en vrac ou en mousse. (main-d'œuvre) | 0.171 | 1209.92 | 206.896 |
| % | % | Frais de chantier des unités d'ouvrage | 2 % | 11531.150 | 230.623 |
|  |  | Coûts directs |  |  | 11761.773 |

Déchets:
- pose: mt16poc010s; facteur de déchet 0.014288

## Ressources

**mt16poc010s** m² Mousse rigide de polyuréthane projetée "in situ"
Données techniques: Coût énergétique 360.450 MJ; Émission de CO2 17.500 kg; Code CED 17 06 04; Masse de l'élément 2.5 kg; Volume 0.004167 m3
