# Cloison de gaine technique, en maçonnerie

- Propriété du fichier: CYPE Ingenieros S.A.
- Format: FIEBDC-3/2016
- Logiciel: Generador de precios de la construcción. CYPE Ingenieros, S.A.
- Date: 15/06/2024
- Zone géographique: Côte d'Ivoire
- Devise: XOF
- Coûts indirects: 3 %
- Frais généraux: 13 %
- Bénéfice: 6 %
- TVA: 18 %

## F Aménagements et finitions

### FC Cloisons

#### FCR Maçonneries à revêtir

**FCR040** m Cloison de gaine technique, en maçonnerie.
Cloison de gaine technique, à deux faces, de 50 cm de longueur et 25 cm de largeur, réalisée avec maçonnerie de brique creuse en terre cuite (tochana), à revêtir, 29x14x10 cm, avec des joints de 10 mm d'épaisseur, pose avec du mortier de ciment confectionné sur chantier, avec 250 kg/m³ de ciment, couleur blanche (avec sable de marbre blanc), dosage 1:6, fourni en sacs.
Inclut: Implantation et tracé dans le plancher des cloisons à réaliser. Mise en place et à l'aplomb des mires de référence. Tendu des cordeaux entre les mires. Préparation du mortier. Mise en place des briques, préalablement humidifiées, par rangées entières. Révision des joints et nettoyage.
Critère pour le métré: Longueur mesurée selon documentation graphique du Projet.
Critère pour le mémoire: On mesurera la longueur réellement exécutée selon les spécifications du Projet.

| Code | U | Désignation | Quantité | Prix | Montant |
|---|---|---|---|---|---|
| mt04lcc010d | U | Brique creuse en terre cuite (tochana), à revêtir, 29x14x10 cm, pour utilisation en maçonnerie protégée (pièce en P), densité 805 kg/m³, selon NF EN 771-1. (matériau) | 17 | 219.58 | 3732.860 |
| mt08aaa010a | m³ | Eau. (matériau) | 0.004 | 1054.78 | 4.219 |
| mt01arg005b | t | Sable de marbre blanc, pour mortier confectionné sur le chantier. (matériau) | 0.012 | 73096.57 | 877.159 |
| mt08cem041a | kg | Ciment blanc en sacs. (matériau) | 1.934 | 108.84 | 210.497 |
| mq06hor010 | h | Bétonnière électrique avec une capacité de gâchage de 160 l. (matériel) | 0.007 | 1618.08 | 11.327 |
| mo020 | h | Compagnon professionnel III/CP2 construction. (main-d'œuvre) | 0.508 | 1887.12 | 958.657 |
| mo113 | h | Ouvrier d'exécution I/OE1 construction. (main-d'œuvre) | 0.343 | 1164.21 | 399.324 |
| % | % | Frais de chantier des unités d'ouvrage | 2 % | 6194.043 | 123.881 |
|  |  | Coûts directs |  |  | 6317.924 |

Déchets:
- pose: mt04lcc010d; facteur de déchet 0.0310801
- pose: mt01arg005b Sable de marbre blanc, pour mortier confectionné sur le chantier; facteur de déchet 0.003
- pose: mt08cem041a Ciment blanc en sacs; facteur de déchet 0.0063

## Ressources

**mt04lcc010d** U Brique creuse en terre cuite (tochana)
Données techniques: Coût énergétique 11.563 MJ; Émission de CO2 0.763 kg; Code CED 17 01 02; Masse de l'élément 3.27 kg; Volume 0.002616 m3
Déchets:
- emballage: re170201 Bois. (composant de déchet); quantité 0.014 kg; Code CED 17 02 01; Masse de l'élément 1 kg; Volume 0.000909 m3
- emballage: re170203 Plastique. (composant de déchet); quantité 0.001 kg; Code CED 17 02 03; Masse de l'élément 1 kg; Volume 0.001667 m3

**mt08aaa010a** m³ Eau
Données techniques: Coût énergétique 60.000 MJ; Émission de CO2 30.000 kg

**mt01arg005b** t Sable de marbre blanc, pour mortier confectionné sur le chantier
Données techniques: Coût énergétique 75.000 MJ; Émission de CO2 4.000 kg; Code CED 01 04 08; Masse de l'élément 1000 kg; Volume 0.666667 m3

**mt08cem041a** kg Ciment blanc en sacs
Données techniques: Coût énergétique 7.174 MJ; Émission de CO2 0.904 kg; Code CED 17 01 01; Masse de l'élément 1 kg; Volume 0.000667 m3
Déchets:
- emballage: re150101 Emballages en papier et en carton. (composant de déchet); quantité 0.014 kg; Code CED 15 01 01; Masse de l'élément 1 kg; Volume 0.001333 m3
- emballage: re170201 Bois; quantité 0.001 kg
- emballage: re170203 Plastique; quantité 0.003 kg
