# Isolation thermique sous plancher, avec du polystyrène expansé

- Propriété du fichier: CYPE Ingenieros S.A.
- Format: FIEBDC-3/2016
- Logiciel: Generador de precios de la construcción. CYPE Ingenieros, S.A.
- Date: 13/06/2024
- Zone géographique: Côte d'Ivoire
- Devise: XOF
- Coûts indirects: 3 %
- Frais généraux: 13 %
- Bénéfice: 6 %
- TVA: 18 %

## F Aménagements et finitions

### FI Isolations intérieures

#### FIF Planchers

**FIF030** m² Isolation thermique sous plancher, avec du polystyrène expansé.
Isolation thermique sous plancher, avec panneau rigide en polystyrène expansé, à surface lisse et usinage latéral droit, de 25 mm d'épaisseur, résistance thermique 0,85 m²K/W, conductivité thermique 0,029 W/(mK). Mise en place: bord à bord, avec du mortier-colle.
Inclut: Nettoyage et préparation de la surface support. Implantation et découpe de l'isolant. Application de l'adhésif. Mise en place de l'isolant.
Critère pour le métré: Surface mesurée selon documentation graphique du Projet.
Critère pour le mémoire: On mesurera la surface réellement exécutée selon les spécifications du Projet.

| Code | U | Désignation | Quantité | Prix | Montant |
|---|---|---|---|---|---|
| mt16pel010aadi | m² | Panneau rigide en polystyrène expansé, selon NF EN 13163, à surface lisse et usinage latéral droit, de 25 mm d'épaisseur, résistance thermique 0,85 m²K/W, conductivité thermique 0,029 W/(mK), Euroclasse E de réaction au feu selon NF EN 13501-1, avec code de désignation EPS-EN 13163-L3-W3-T2-S5-P10-BS250-TR200-DS(N)2-CS(10)150. (matériau) | 1.05 | 3674.76 | 3858.498 |
| mo054 | h | Compagnon professionnel III/CP2 poseur d'isolants rigides ou flexibles. (main-d'œuvre) | 0.105 | 1939.14 | 203.610 |
| mo101 | h | Ouvrier professionnel II/OP poseur d'isolants rigides ou flexibles. (main-d'œuvre) | 0.105 | 1209.92 | 127.042 |
| % | % | Frais de chantier des unités d'ouvrage | 2 % | 4189.150 | 83.783 |
|  |  | Coûts directs |  |  | 4272.933 |

Déchets:
- pose: mt16pel010aadi; facteur de déchet 0.048

## Ressources

**mt16pel010aadi** m² Panneau rigide en polystyrène expansé
Données techniques: Coût énergétique 49.230 MJ; Émission de CO2 1.740 kg; Code CED 17 06 04; Masse de l'élément 0.5 kg; Volume 0.000833 m3
Déchets:
- emballage: re170203 Plastique. (composant de déchet); quantité 0.024 kg; Code CED 17 02 03; Masse de l'élément 1 kg; Volume 0.001667 m3
