# Structure métallique réalisée avec des portiques

- Propriété du fichier: CYPE Ingenieros S.A.
- Format: FIEBDC-3/2016
- Logiciel: Generador de precios de la construcción. CYPE Ingenieros, S.A.
- Date: 15/06/2024
- Zone géographique: Côte d'Ivoire
- Devise: XOF
- Coûts indirects: 3 %
- Frais généraux: 13 %
- Bénéfice: 6 %
- TVA: 18 %

## G Structure et gros oeuvre

### GO Poteaux, poutres et ossatures

#### GOA Acier

**GOA010** m² Structure métallique réalisée avec des portiques.
Structure métallique réalisée avec des portiques et des pannes/lisses en acier NF EN 10025 S275JR, dans des profilés laminés à chaud, des séries IPN, IPE, HEA, HEB ou HEM, finition avec impression antioxydante, avec assemblages soudés sur site, avec une quantité d'acier de 32,8 kg/m², pour une distance entre appuis de 10 à 15 m, séparation de 4 m entre les portiques et une hauteur des poteaux allant jusqu'à 5 m.
Critère d'évaluation économique: Le prix comprend les soudures, les coupes, les épointages, les pièces spéciales, les douilles et les éléments auxiliaires de montage.
Inclut: Implantation et marquage des axes. Levage et présentation des extrémités du portique à l'aide d'une grue. Aplomb. Résolution des unions à la base de la fondation. Réglage de la pièce et ajustement des unions soudées. Réparation des défauts superficiels.
Critère pour le métré: Surface mesurée à partir de son intérieur en grandeur nature, selon documentation graphique du Projet.
Critère pour le mémoire: On mesurera, en grandeur réelle, par l'intérieur, la surface réellement exécutée selon les spécifications du Projet.

| Code | U | Désignation | Quantité | Prix | Montant |
|---|---|---|---|---|---|
| mt07ala010deb | kg | Acier laminé NF EN 10025 S275JR, en profilés laminés à chaud, pièces simples, pour applications structurales, finition avec impression antioxydante. Travaillé et monté en atelier, à placer avec assemblages soudés sur site. (matériau) | 32.8 | 1205.03 | 39524.984 |
| mq08sol010 | h | Poste d'oxycoupage, avec acétylène comme combustible et oxygène comme comburant. (matériel) | 0.01 | 3871.39 | 38.714 |
| mq08sol020 | h | Équipement et éléments auxiliaires pour soudure électrique. (matériel) | 0.015 | 1605.89 | 24.088 |
| mq07ple010bg | U | Location par jour de nacelle élévatrice à bras articulé, moteur diesel, de 16 m de hauteur maximale de travail, y compris la maintenance et l'assurance de responsabilité civile. (matériel) | 0.01 | 60521.89 | 605.219 |
| mq07gte010a | h | Grue autopropulsée à bras télescopique avec une capacité d'élévation de 12 t et 20 m de hauteur maximale de travail. (matériel) | 0.01 | 25739.23 | 257.392 |
| mo047 | h | Compagnon professionnel III/CP2 charpentier métal. (main-d'œuvre) | 0.337 | 1963.87 | 661.824 |
| mo094 | h | Ouvrier professionnel II/OP charpentier métal. (main-d'œuvre) | 0.337 | 1258.27 | 424.037 |
| % | % | Frais de chantier des unités d'ouvrage | 2 % | 41536.258 | 830.725 |
|  |  | Coûts directs |  |  | 42366.983 |

Déchets:
- pose: mt07ala010deb; facteur de déchet 0.0045

## Ressources

**mt07ala010deb** kg Acier laminé NF EN 10025 S275JR
Données techniques: Coût énergétique 9.830 MJ; Émission de CO2 0.510 kg; Code CED 17 04 05; Masse de l'élément 1 kg; Volume 0.000476 m3
