# Plancher avec tôle métallique comme coffrage perdu

- Propriété du fichier: CYPE Ingenieros S.A.
- Format: FIEBDC-3/2016
- Logiciel: Generador de precios de la construcción. CYPE Ingenieros, S.A.
- Date: 23/05/2024
- Zone géographique: Côte d'Ivoire
- Devise: XOF
- Coûts indirects: 3 %
- Frais généraux: 13 %
- Bénéfice: 6 %
- TVA: 18 %

## G Structure et gros oeuvre

### GP Planchers

#### GPM Mixtes

**GPM020** m² Plancher avec tôle métallique comme coffrage perdu.
Plancher de 10 cm d'épaisseur, avec coffrage perdu en tôle en acier galvanisé de forme nervurée, de 0,75 mm d'épaisseur, 44 mm de hauteur du profilé et 172 mm d'entraxe et béton armé réalisé avec béton confectionné sur le chantier BCN: CPJ-CEM II/A 32,5 - TP - B 30 - 15/25 - E: 2a - BA - P 18-305, coulage avec des moyens manuels, volume total de béton 0,062 m³/m²; acier Fe E 500, avec une quantité totale de 6 kg/m²; et treillis soudé 100x300 mm et Ø 7,0-6,0 mm, en acier Fe E 500; appuyé dans son ensemble sur une structure métallique. Comprend les pièces angulaires pour les arrêts périmétriques et de débords, les vis pour fixation des tôles, le fil de fer à lier, les séparateurs et agent filmogène, pour le séchage des bétons et des mortiers.
Critère d'évaluation économique: Le prix comprend le ferraillage de l'armature (coupe, façonnage et assemblage des éléments) sur l'aire de ferraillage en chantier et la pose en coffrage sur site, mais il ne comprend pas la structure métallique.
Inclut: Implantation. Montage des tôles. Fixation des plaques et résolution des appuis. Mise en place des armatures avec des séparateurs homologués. Préparation du béton. Coulage et compactage du béton. Réglage de nivellement de la surface de finition. Séchage du béton.
Critère pour le métré: Surface mesurée en grandeur nature, selon documentation graphique du Projet, en déduisant les ouvertures de surface supérieure à 6 m².
Critère pour le mémoire: On mesurera, en grandeur réelle, la surface réellement exécutée selon les spécifications du Projet, en déduisant les ouvertures de surface supérieure à 6 m².

| Code | U | Désignation | Quantité | Prix | Montant |
|---|---|---|---|---|---|
| mt07pcl010aacba | m² | Une tôle en acier galvanisé de forme nervurée, de 0,75 mm d'épaisseur, 44 mm de hauteur du profilé et 172 mm d'entraxe, 7 à 8 kg/m² et un moment d'inertie de 30 à 40 cm4. (matériau) | 1.05 | 22702.76 | 23837.898 |
| mt07pcl020 | m | Pièce angulaire de tôle en acier galvanisé, pour les arrêts périmétriques et de débords. (matériau) | 0.04 | 21339.07 | 853.563 |
| mt07pcl030 | U | Vis autoforeuse filet-tôle, pour la fixation des tôles. (matériau) | 6 | 270.66 | 1623.960 |
| mt07aco020i | U | Séparateur homologué pour dalles. (matériau) | 3 | 68.65 | 205.950 |
| mt07aco055e | kg | Barres en acier haute adhérence, Fe E 500, de divers diamètres. (matériau) | 6.3 | 729.61 | 4596.543 |
| mt08var050 | kg | Fil de fer galvanisé pour attacher, de 1,30 mm de diamètre. (matériau) | 0.101 | 1054.78 | 106.533 |
| mt07ame100ffd | m² | Treillis soudé 100x300 mm, fils porteurs de 7 mm de diamètre et fils de répartition de 6 mm de diamètre, en acier Fe E 500. (matériau) | 1.15 | 2743.48 | 3155.002 |
| mt08aaa010a | m³ | Eau. (matériau) | 0.012 | 1054.78 | 12.657 |
| mt01arg000a | m³ | Sable criblé. (matériau) | 0.025 | 16004.97 | 400.124 |
| mt01arg001ar | m³ | Gros granulats homogénéisés, de taille maximale 15/25 mm. (matériau) | 0.047 | 17091.88 | 803.318 |
| mt08cem000a | kg | Ciment gris en sacs. (matériau) | 29.946 | 76.65 | 2295.361 |
| mt08cur020a | l | Agent filmogène, pour le séchage des bétons et des mortiers. (matériau) | 0.15 | 1098.17 | 164.726 |
| mq06hor010 | h | Bétonnière électrique avec une capacité de gâchage de 160 l. (matériel) | 0.039 | 1618.08 | 63.105 |
| mo047 | h | Compagnon professionnel III/CP2 charpentier métal. (main-d'œuvre) | 0.127 | 1963.87 | 249.411 |
| mo094 | h | Ouvrier professionnel II/OP charpentier métal. (main-d'œuvre) | 0.253 | 1258.27 | 318.342 |
| mo043 | h | Compagnon professionnel III/CP2 ferrailleur. (main-d'œuvre) | 0.114 | 1963.87 | 223.881 |
| mo090 | h | Ouvrier professionnel II/OP ferrailleur. (main-d'œuvre) | 0.107 | 1258.27 | 134.635 |
| mo113 | h | Ouvrier d'exécution I/OE1 construction. (main-d'œuvre) | 0.069 | 1164.21 | 80.330 |
| mo112 | h | Ouvrier d'exécution I/OE2 construction. (main-d'œuvre) | 0.072 | 1183.25 | 85.194 |
| mo045 | h | Compagnon professionnel III/CP2 bétonneur. (main-d'œuvre) | 0.014 | 1963.87 | 27.494 |
| mo092 | h | Ouvrier professionnel II/OP bétonneur. (main-d'œuvre) | 0.059 | 1258.27 | 74.238 |
| % | % | Frais de chantier des unités d'ouvrage | 2 % | 39312.265 | 786.245 |
|  |  | Coûts directs |  |  | 40098.510 |

Déchets:
- pose: mt07pcl010aacba; facteur de déchet 0.0053
- pose: mt07pcl020 Pièce angulaire de tôle en acier galvanisé, pour les arrêts périmétriques et de débords; facteur de déchet 0.0053
- pose: mt07pcl030 Vis autoforeuse filet-tôle, pour la fixation des tôles; facteur de déchet 0.00428571
- pose: mt07aco055e Barres en acier haute adhérence, Fe E 500, de divers diamètres; facteur de déchet 0.0075
- pose: mt08var050 Fil de fer galvanisé pour attacher, de 1,30 mm de diamètre; facteur de déchet 0.0038
- pose: mt07ame100ffd; facteur de déchet 0.0194806
- pose: mt01arg000a Sable criblé; facteur de déchet 0.003
- pose: mt01arg001ar Gros granulats homogénéisés, de taille maximale 15/25 mm; facteur de déchet 0.00662338
- pose: mt08cem000a Ciment gris en sacs; facteur de déchet 0.00756

## Ressources

**mt07pcl010aacba** m² Une tôle en acier galvanisé de forme nervurée
Données techniques: Coût énergétique 191.350 MJ; Émission de CO2 19.354 kg; Code CED 17 04 05; Masse de l'élément 7.5 kg; Volume 0.003571 m3
Déchets:
- emballage: re170203 Plastique. (composant de déchet); quantité 0.032 kg; Code CED 17 02 03; Masse de l'élément 1 kg; Volume 0.001667 m3

**mt07pcl020** m Pièce angulaire de tôle en acier galvanisé, pour les arrêts périmétriques et de débords
Données techniques: Coût énergétique 377.275 MJ; Émission de CO2 38.438 kg; Code CED 17 04 05; Masse de l'élément 15 kg; Volume 0.007143 m3
Déchets:
- emballage: re170203 Plastique; quantité 0.008 kg

**mt07pcl030** U Vis autoforeuse filet-tôle, pour la fixation des tôles
Données techniques: Coût énergétique 0.033 MJ; Émission de CO2 0.003 kg; Code CED 17 04 05; Masse de l'élément 0.0014 kg
Déchets:
- emballage: re150101 Emballages en papier et en carton. (composant de déchet); quantité 0.001 kg; Code CED 15 01 01; Masse de l'élément 1 kg; Volume 0.001333 m3

**mt07aco020i** U Séparateur homologué pour dalles
Données techniques: Coût énergétique 1.105 MJ; Émission de CO2 0.114 kg
Déchets:
- emballage: re150101 Emballages en papier et en carton; quantité 0.072 kg

**mt07aco055e** kg Barres en acier haute adhérence, Fe E 500, de divers diamètres
Données techniques: Coût énergétique 9.830 MJ; Émission de CO2 0.510 kg; Code CED 17 04 05; Masse de l'élément 1 kg; Volume 0.000476 m3

**mt08var050** kg Fil de fer galvanisé pour attacher, de 1,30 mm de diamètre
Données techniques: Coût énergétique 25.100 MJ; Émission de CO2 2.560 kg; Code CED 17 04 05; Masse de l'élément 1 kg; Volume 0.000476 m3

**mt07ame100ffd** m² Treillis soudé 100x300 mm
Données techniques: Coût énergétique 39.576 MJ; Émission de CO2 2.053 kg; Code CED 17 04 05; Masse de l'élément 4.026 kg; Volume 0.001917 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton; quantité 0.014 kg
- emballage: re170201 Bois. (composant de déchet); quantité 0.001 kg; Code CED 17 02 01; Masse de l'élément 1 kg; Volume 0.000909 m3
- emballage: re170203 Plastique; quantité 0.003 kg
