# Panneau de sécurité et de santé au travail, d'évacuation, sauvetage et secours

- Propriété du fichier: CYPE Ingenieros S.A.
- Format: FIEBDC-3/2016
- Logiciel: Generador de precios de la construcción. CYPE Ingenieros, S.A.
- Date: 15/06/2024
- Zone géographique: Côte d'Ivoire
- Devise: XOF
- Coûts indirects: 3 %
- Frais généraux: 13 %
- Bénéfice: 6 %
- TVA: 18 %

## S Sécurité et santé

### SS Signalisation de chantier

#### SSS Signalisation de sécurité et santé

**SSS060** U Panneau de sécurité et de santé au travail, d'évacuation, sauvetage et secours.
Fourniture, mise en place et démontage de panneau de signalisation d'évacuation, sauvetage et secours, en PVC sérigraphié, de 224x224 mm, avec pictogramme blanche de forme carrée sur fond verte, avec 4 orifices de fixation, amortissable en 3 utilisations, fixée avec brides en nylon. Comprend la maintenance dans des conditions sûres durant toute la période de temps requise.
Inclut: Mise en place. Démontage postérieur. Transport jusqu'au lieu de stockage ou retrait à la benne.
Critère pour le métré: Nombre d'unités prévues, selon Plan général de coordination en matière de sécurité et de protection de la santé.
Critère pour le mémoire: On mesurera le nombre d'unités réellement mises en place selon spécifications d'Étude ou d'Étude Basique de Sécurité et Santé.

| Code | U | Désignation | Quantité | Prix | Montant |
|---|---|---|---|---|---|
| mt50les030Id | U | Panneau de signalisation d'évacuation, sauvetage et secours, en PVC sérigraphié, de 224x224 mm, avec pictogramme blanche de forme carrée sur fond verte, avec 4 orifices de fixation. (matériau) | 0.333 | 5053.47 | 1682.806 |
| mt50spr046 | U | Bride en nylon, de 4,8x200 mm. (matériau) | 4 | 32.88 | 131.520 |
| mo120 | h | Ouvrier Sécurité et Santé. (main-d'œuvre) | 0.158 | 1164.21 | 183.945 |
| % | % | Frais de chantier des unités d'ouvrage | 2 % | 1998.271 | 39.965 |
|  |  | Coûts directs |  |  | 2038.236 |

Déchets:
- pose: mt50spr046 Bride en nylon, de 4,8x200 mm; facteur de déchet 0.07

## Ressources

**mt50spr046** U Bride en nylon, de 4,8x200 mm
Données techniques: Coût énergétique 0.184 MJ; Émission de CO2 0.009 kg; Code CED 17 02 03; Masse de l'élément 0.0019 kg; Volume 0.000003 m3
