# Tuyauterie de distribution d'eau, pour chauffage

- Propriété du fichier: CYPE Ingenieros S.A.
- Format: FIEBDC-3/2016
- Logiciel: Generador de precios de la construcción. CYPE Ingenieros, S.A.
- Date: 15/06/2024
- Zone géographique: Côte d'Ivoire
- Devise: XOF
- Coûts indirects: 3 %
- Frais généraux: 13 %
- Bénéfice: 6 %
- TVA: 18 %

## T Équipements techniques

### TC ECS et chauffage

#### TCE Systèmes de conduction d'eau

**TCE020** m Tuyauterie de distribution d'eau, pour chauffage.
Tuyauterie de distribution d'eau chaude de chauffage formée de tube en polypropylène random copolymère résistant à la température (PP-RCT), de couleur verte, SDR7,4, série 3,2, de 20 mm de diamètre extérieur et 2,8 mm d'épaisseur, encastré dans la paroi. Comprend le matériau auxiliaire pour le montage et la fixation à l'ouvrage, les accessoires et les pièces spéciales.
Inclut: Implantation. Mise en place et fixation des tuyauteries, des accessoires et des pièces spéciales.
Critère pour le métré: Longueur mesurée selon documentation graphique du Projet.
Critère pour le mémoire: On mesurera la longueur réellement exécutée selon les spécifications du Projet.

| Code | U | Désignation | Quantité | Prix | Montant |
|---|---|---|---|---|---|
| mt37tpj404a | U | Matériau auxiliaire pour montage et fixation à l'ouvrage des tuyaux en polypropylène random copolymère résistant à la température (PP-RCT), SDR7,4, série 3,2, de 20 mm de diamètre extérieur. (matériau) | 1 | 148.41 | 148.410 |
| mt37tpj014ae | m | Tube en polypropylène random copolymère résistant à la température (PP-RCT), de couleur verte, SDR7,4, série 3,2, de 20 mm de diamètre extérieur et 2,8 mm d'épaisseur, selon NF EN ISO 15874-2, avec le prix augmenté de 20% pour cause d'accessoires et pièces spéciales. (matériau) | 1 | 3561.78 | 3561.780 |
| mo004 | h | Compagnon professionnel III/CP2 chauffagiste. (main-d'œuvre) | 0.073 | 1939.14 | 141.557 |
| mo103 | h | Ouvrier professionnel II/OP chauffagiste. (main-d'œuvre) | 0.073 | 1207.61 | 88.156 |
| % | % | Frais de chantier des unités d'ouvrage | 2 % | 3939.903 | 78.798 |
|  |  | Coûts directs |  |  | 4018.701 |

Déchets:
- pose: mt37tpj014ae; facteur de déchet 0.0275

## Ressources

**mt37tpj014ae** m Tube en polypropylène random copolymère résistant à la température (PP-RCT)
Données techniques: Coût énergétique 15.501 MJ; Émission de CO2 0.770 kg; Code CED 17 02 03; Masse de l'élément 0.16 kg; Volume 0.000267 m3
