# Tuyauterie de distribution d'eau, pour E.C.S

- Propriété du fichier: CYPE Ingenieros S.A.
- Format: FIEBDC-3/2016
- Logiciel: Generador de precios de la construcción. CYPE Ingenieros, S.A.
- Date: 15/06/2024
- Zone géographique: Côte d'Ivoire
- Devise: XOF
- Coûts indirects: 3 %
- Frais généraux: 13 %
- Bénéfice: 6 %
- TVA: 18 %

## T Équipements techniques

### TC ECS et chauffage

#### TCE Systèmes de conduction d'eau

**TCE040** m Tuyauterie de distribution d'eau, pour E.C.S..
Tuyauterie de distribution d'E.C.S. formée de tube multicouche en polyéthylène réticulé/aluminium/polyéthylène haute densité (PE-X/Al/PEHD), de 16 mm de diamètre extérieur et 2 mm d'épaisseur, placé superficiellement dans l'intérieur du bâtiment, avec isolation par coquille flexible en mousse élastomérique. Comprend le matériau auxiliaire pour le montage et la fixation à l'ouvrage, les accessoires et les pièces spéciales.
Inclut: Implantation. Mise en place et fixation des tuyauteries, des accessoires et des pièces spéciales. Mise en place de l'isolant.
Critère pour le métré: Longueur mesurée selon documentation graphique du Projet.
Critère pour le mémoire: On mesurera la longueur réellement exécutée selon les spécifications du Projet.

| Code | U | Désignation | Quantité | Prix | Montant |
|---|---|---|---|---|---|
| mt37tps430a | U | Matériau auxiliaire pour montage et fixation à l'ouvrage des tuyaux multicouche de polyéthylène réticulé/aluminium/polyéthylène haute densité (PE-X/Al/PEHD), de 16 mm de diamètre extérieur. (matériau) | 1 | 49.88 | 49.880 |
| mt37tps030ae | m | Tube multicouche en polyéthylène réticulé/aluminium/polyéthylène haute densité (PE-X/Al/PEHD), de 16 mm de diamètre extérieur et 2 mm d'épaisseur, selon NF EN ISO 21003-1, avec le prix augmenté de 20% pour cause d'accessoires et pièces spéciales. (matériau) | 1 | 1197.15 | 1197.150 |
| mt17coe055cq | m | Coquille de mousse élastomérique, avec un coefficient élevé de résistance à la diffusion de la vapeur d'eau, de 19 mm de diamètre intérieur et 32 mm d'épaisseur, à base de caoutchouc synthétique flexible, de structure cellulaire fermée. (matériau) | 1 | 12134.75 | 12134.750 |
| mt17coe110 | l | Adhésif pour coquille élastomérique. (matériau) | 0.025 | 16076.03 | 401.901 |
| mo004 | h | Compagnon professionnel III/CP2 chauffagiste. (main-d'œuvre) | 0.116 | 1939.14 | 224.940 |
| mo103 | h | Ouvrier professionnel II/OP chauffagiste. (main-d'œuvre) | 0.116 | 1207.61 | 140.083 |
| % | % | Frais de chantier des unités d'ouvrage | 2 % | 14148.704 | 282.974 |
|  |  | Coûts directs |  |  | 14431.678 |

Déchets:
- pose: mt37tps030ae; facteur de déchet 0.0275045
- pose: mt17coe055cq; facteur de déchet 0.0644805

## Ressources

**mt37tps030ae** m Tube multicouche en polyéthylène réticulé/aluminium/polyéthylène haute densité (PE-X/Al/PEHD)
Données techniques: Coût énergétique 14.320 MJ; Émission de CO2 0.660 kg; Code CED 17 02 03; Masse de l'élément 0.111 kg; Volume 0.000185 m3

**mt17coe055cq** m Coquille de mousse élastomérique
Données techniques: Coût énergétique 5.875 MJ; Émission de CO2 0.258 kg; Code CED 17 02 03; Masse de l'élément 0.0616 kg; Volume 0.000103 m3
Déchets:
- emballage: re170203 Plastique. (composant de déchet); quantité 0.004 kg; Code CED 17 02 03; Masse de l'élément 1 kg; Volume 0.001667 m3
