# Tuyauterie de distribution d'eau, pour E.C.S

- Propriété du fichier: CYPE Ingenieros S.A.
- Format: FIEBDC-3/2016
- Logiciel: Generador de precios de la construcción. CYPE Ingenieros, S.A.
- Date: 15/06/2024
- Zone géographique: Côte d'Ivoire
- Devise: XOF
- Coûts indirects: 3 %
- Frais généraux: 13 %
- Bénéfice: 6 %
- TVA: 18 %

## T Équipements techniques

### TC ECS et chauffage

#### TCE Systèmes de conduction d'eau

**TCE040** m Tuyauterie de distribution d'eau, pour E.C.S..
Tuyauterie de distribution d'E.C.S. formée de tube multicouche en polypropylène random copolymère/aluminium/polypropylène random copolymère (PP-R/Al/PP-R), série 3,2, de 16 mm de diamètre extérieur et 2,2 mm d'épaisseur, placé superficiellement dans l'intérieur du bâtiment, avec isolation par coquille flexible en mousse élastomérique. Comprend le matériau auxiliaire pour le montage et la fixation à l'ouvrage, les accessoires et les pièces spéciales.
Inclut: Implantation. Mise en place et fixation des tuyauteries, des accessoires et des pièces spéciales. Mise en place de l'isolant.
Critère pour le métré: Longueur mesurée selon documentation graphique du Projet.
Critère pour le mémoire: On mesurera la longueur réellement exécutée selon les spécifications du Projet.

| Code | U | Désignation | Quantité | Prix | Montant |
|---|---|---|---|---|---|
| mt37toa401a | U | Matériau auxiliaire pour montage et fixation à l'ouvrage des tuyaux multicouche en polypropylène random copolymère/aluminium/polypropylène random copolymère (PP-R/Al/PP-R), série 3,2, de 16 mm de diamètre extérieur. (matériau) | 1 | 84.14 | 84.140 |
| mt37toa111ae | m | Tube multicouche en polypropylène random copolymère/aluminium/polypropylène random copolymère (PP-R/Al/PP-R), série 3,2, de 16 mm de diamètre extérieur et 2,2 mm d'épaisseur, selon NF EN ISO 15874-2, avec le prix augmenté de 20% pour cause d'accessoires et pièces spéciales. (matériau) | 1 | 2928.07 | 2928.070 |
| mt17coe055cq | m | Coquille de mousse élastomérique, avec un coefficient élevé de résistance à la diffusion de la vapeur d'eau, de 19 mm de diamètre intérieur et 32 mm d'épaisseur, à base de caoutchouc synthétique flexible, de structure cellulaire fermée. (matériau) | 1 | 12134.75 | 12134.750 |
| mt17coe110 | l | Adhésif pour coquille élastomérique. (matériau) | 0.025 | 16076.03 | 401.901 |
| mo004 | h | Compagnon professionnel III/CP2 chauffagiste. (main-d'œuvre) | 0.116 | 1939.14 | 224.940 |
| mo103 | h | Ouvrier professionnel II/OP chauffagiste. (main-d'œuvre) | 0.116 | 1207.61 | 140.083 |
| % | % | Frais de chantier des unités d'ouvrage | 2 % | 15913.884 | 318.278 |
|  |  | Coûts directs |  |  | 16232.162 |

Déchets:
- pose: mt37toa111ae; facteur de déchet 0.0275044
- pose: mt17coe055cq; facteur de déchet 0.0644805

## Ressources

**mt37toa111ae** m Tube multicouche en polypropylène random copolymère/aluminium/polypropylène random copolymère (PP-R/Al/PP-R)
Données techniques: Coût énergétique 10.952 MJ; Émission de CO2 0.455 kg; Code CED 17 02 03; Masse de l'élément 0.113 kg; Volume 0.000188 m3

**mt17coe055cq** m Coquille de mousse élastomérique
Données techniques: Coût énergétique 5.875 MJ; Émission de CO2 0.258 kg; Code CED 17 02 03; Masse de l'élément 0.0616 kg; Volume 0.000103 m3
Déchets:
- emballage: re170203 Plastique. (composant de déchet); quantité 0.004 kg; Code CED 17 02 03; Masse de l'élément 1 kg; Volume 0.001667 m3
