# Chaudière à gaz, collective, à condensation, murale

- Propriété du fichier: CYPE Ingenieros S.A.
- Format: FIEBDC-3/2016
- Logiciel: Generador de precios de la construcción. CYPE Ingenieros, S.A.
- Date: 15/06/2024
- Zone géographique: Côte d'Ivoire
- Devise: XOF
- Coûts indirects: 3 %
- Frais généraux: 13 %
- Bénéfice: 6 %
- TVA: 18 %

## T Équipements techniques

### TC ECS et chauffage

#### TCG Gaz

**TCG160** U Chaudière à gaz, collective, à condensation, murale.
Chaudière mural, à condensation, avec échangeur à tubes en aluminium à ailettes et brûleur modulant à gaz propane, pour chauffage, puissance utile modulante de 19 à 100 kW, poids 70 kg, dimensions 980x520x465 mm. Totalement montée, connectée et testée.
Inclut: Implantation. Présentation des éléments. Montage de la chaudière et de ses accessoires. Connecté aux réseaux de conduction d'eau, de gaz, d'assainissement et électrique, et au conduit d'évacuation des produits de la combustion. Mise en marche.
Critère pour le métré: Nombre d'unités prévues, selon documentation graphique du Projet.
Critère pour le mémoire: On mesurera le nombre d'unités réellement exécutées selon les spécifications du Projet.

| Code | U | Désignation | Quantité | Prix | Montant |
|---|---|---|---|---|---|
| mt38cbu070pb | U | Chaudière mural, à condensation, avec échangeur à tubes en aluminium à ailettes et brûleur modulant à gaz propane, pour chauffage, puissance utile modulante de 19 à 100 kW, poids 70 kg, dimensions 980x520x465 mm. (matériau) | 1 | 4983913.93 | 4983913.930 |
| mt38www010 | U | Produits complémentaires pour installation de chauffage. (matériau) | 1 | 1420.65 | 1420.650 |
| mo004 | h | Compagnon professionnel III/CP2 chauffagiste. (main-d'œuvre) | 4.323 | 1939.14 | 8382.902 |
| mo103 | h | Ouvrier professionnel II/OP chauffagiste. (main-d'œuvre) | 4.323 | 1207.61 | 5220.498 |
| % | % | Frais de chantier des unités d'ouvrage | 2 % | 4998937.980 | 99978.760 |
|  |  | Coûts directs |  |  | 5098916.740 |

## Ressources

**mt38cbu070pb** U Chaudière mural
Données techniques: Coût énergétique 5035.291 MJ; Émission de CO2 394.177 kg
Déchets:
- emballage: re150101 Emballages en papier et en carton. (composant de déchet); quantité 2.726 kg; Code CED 15 01 01; Masse de l'élément 1 kg; Volume 0.001333 m3
- emballage: re170201 Bois. (composant de déchet); quantité 0.674 kg; Code CED 17 02 01; Masse de l'élément 1 kg; Volume 0.000909 m3
