# Conduite pour ventilation secondaire

- Propriété du fichier: CYPE Ingenieros S.A.
- Format: FIEBDC-3/2016
- Logiciel: Generador de precios de la construcción. CYPE Ingenieros, S.A.
- Date: 15/06/2024
- Zone géographique: Côte d'Ivoire
- Devise: XOF
- Coûts indirects: 3 %
- Frais généraux: 13 %
- Bénéfice: 6 %
- TVA: 18 %

## T Équipements techniques

### TQ Installations d'évacuation des eaux usées

#### TQN Colonnes et descentes

**TQN090** m Conduite pour ventilation secondaire.
Conduite pour ventilation secondaire du réseau d'évacuation des eaux, formée d'un tube de polypropylène, de 75 mm de diamètre et 2,1 mm d'épaisseur; assemblage à pression avec joint élastique. Comprend, le matériau auxiliaire pour le montage et la fixation à l'ouvrage, les accessoires et les pièces spéciales.
Inclut: Implantation du parcours de la conduite pour ventilation et de la situation des éléments de fixation. Présentation à sec des tubes. Fixation des produits complémentaires pour le montage et la fixation à l'ouvrage. Montage, connexion et contrôle de son bon fonctionnement.
Critère pour le métré: Longueur mesurée selon documentation graphique du Projet.
Critère pour le mémoire: On mesurera la longueur réellement exécutée selon les spécifications du Projet.

| Code | U | Désignation | Quantité | Prix | Montant |
|---|---|---|---|---|---|
| mt36tip400c | U | Matériau auxiliaire pour montage et fixation à l'ouvrage des tuyaux en polypropylène, de 75 mm de diamètre. (matériau) | 0.25 | 120.7 | 30.175 |
| mt36tip010ch | m | Tube en polypropylène, de 75 mm de diamètre et 2,1 mm d'épaisseur, avec extrémité évasée et joint élastique, selon NF EN 1451-1, avec le prix augmenté de 35% pour cause d'accessoires et pièces spéciales. (matériau) | 1.05 | 8270.71 | 8684.246 |
| mo008 | h | Compagnon professionnel III/CP2 plombier. (main-d'œuvre) | 0.09 | 1939.14 | 174.523 |
| mo107 | h | Ouvrier professionnel II/OP plombier. (main-d'œuvre) | 0.045 | 1207.61 | 54.342 |
| % | % | Frais de chantier des unités d'ouvrage | 2 % | 8943.286 | 178.866 |
|  |  | Coûts directs |  |  | 9122.152 |

Déchets:
- pose: mt36tip010ch; facteur de déchet 0.0270191

## Ressources

**mt36tip010ch** m Tube en polypropylène
Données techniques: Coût énergétique 53.435 MJ; Émission de CO2 1.673 kg; Code CED 17 02 03; Masse de l'élément 0.575 kg; Volume 0.000958 m3
