# Réseau intérieur d'évacuation pour toilettes

- Propriété du fichier: CYPE Ingenieros S.A.
- Format: FIEBDC-3/2016
- Logiciel: Generador de precios de la construcción. CYPE Ingenieros, S.A.
- Date: 15/06/2024
- Zone géographique: Côte d'Ivoire
- Devise: XOF
- Coûts indirects: 3 %
- Frais généraux: 13 %
- Bénéfice: 6 %
- TVA: 18 %

## T Équipements techniques

### TQ Installations d'évacuation des eaux usées

#### TQV Dérivations individuelles

**TQV080** U Réseau intérieur d'évacuation pour toilettes.
Réseau intérieur d'évacuation, pour toilettes pour raccorder: WC, lavabo simple, réalisé avec un tube de polypropylène pour le tout à l'égout auquel sont connectées les évacuations des appareils avec le tabouret siphoïde et avec la colonne de chute, avec les diamètres nécessaires pour chaque point de service, et tabouret siphoïde en polypropylène, de couleur bleue, de 110 mm de diamètre, avec couvercle plein en acier inoxydable. Comprend, les produits complémentaires pour le montage et la fixation à l'ouvrage, les accessoires et les pièces spéciales.
Inclut: Implantation. Présentation à sec des tubes. Fixation des produits complémentaires pour le montage et la fixation à l'ouvrage. Mise en place du tabouret siphoïde. Montage, connexion et contrôle de son bon fonctionnement.
Critère pour le métré: Nombre d'unités prévues, selon documentation graphique du Projet.
Critère pour le mémoire: On mesurera le nombre d'unités réellement exécutées selon les spécifications du Projet.

| Code | U | Désignation | Quantité | Prix | Montant |
|---|---|---|---|---|---|
| mt36tip010ad | m | Tube en polypropylène, de 40 mm de diamètre et 1,8 mm d'épaisseur, avec extrémité évasée et joint élastique, selon NF EN 1451-1, avec le prix augmenté de 15% pour cause d'accessoires et pièces spéciales. (matériau) | 2.12 | 4518.12 | 9578.414 |
| mt36tip010ed | m | Tube en polypropylène, de 110 mm de diamètre et 3,1 mm d'épaisseur, avec extrémité évasée et joint élastique, selon NF EN 1451-1, avec le prix augmenté de 15% pour cause d'accessoires et pièces spéciales. (matériau) | 2.125 | 12681.75 | 26948.719 |
| mt36abn015a | U | Tube multicouche en polypropylène, insonorisé et résistant au feu (réaction au feu classe B-s1, d0 selon NF EN 13501-1), sans halogènes, de 110 mm de diamètre et 500 mm de longueur, selon NF EN 1451-1, pour la prolongation d'un tabouret siphoïde. (matériau) | 1 | 9793.88 | 9793.880 |
| mt36abn200a | U | Tabouret siphoïde en polypropylène, de couleur bleue, de 110 mm de diamètre, avec trois entrées de 40 mm de diamètre et une sortie de 50 mm de diamètre. (matériau) | 1 | 9195.09 | 9195.090 |
| mt36abn202a | U | Couvercle plein en acier inoxydable, pour tabouret siphoïde de 110 mm de diamètre. (matériau) | 1 | 4806.71 | 4806.710 |
| mt36bop012a | U | Tuyau de dilatation en polypropylène pour la prolongation d'un tabouret siphoïde, de 40 mm de diamètre, avec joint élastique, selon NF EN 1451-1. (matériau) | 4 | 1900.31 | 7601.240 |
| mt36bop012b | U | Tuyau de dilatation en polypropylène pour la prolongation d'un tabouret siphoïde, de 50 mm de diamètre, avec joint élastique, selon NF EN 1451-1. (matériau) | 1 | 1976.63 | 1976.630 |
| mt36tip010ba | m | Tube en polypropylène, de 50 mm de diamètre et 1,8 mm d'épaisseur, avec extrémité évasée et joint élastique, selon NF EN 1451-1. (matériau) | 1 | 4083.36 | 4083.360 |
| mo008 | h | Compagnon professionnel III/CP2 plombier. (main-d'œuvre) | 5.456 | 1939.14 | 10579.948 |
| mo107 | h | Ouvrier professionnel II/OP plombier. (main-d'œuvre) | 2.728 | 1207.61 | 3294.360 |
| % | % | Frais de chantier des unités d'ouvrage | 2 % | 87858.351 | 1757.167 |
|  |  | Coûts directs |  |  | 89615.518 |

Déchets:
- pose: mt36tip010ad; facteur de déchet 0.0275
- pose: mt36tip010ed; facteur de déchet 0.0262297
- pose: mt36abn015a; facteur de déchet 0.0268438
- pose: mt36abn200a; facteur de déchet 0.02694
- pose: mt36bop012a; facteur de déchet 0.0275116
- pose: mt36bop012b; facteur de déchet 0.0275057
- pose: mt36tip010ba; facteur de déchet 0.0275015

## Ressources

**mt36tip010ad** m Tube en polypropylène
Données techniques: Coût énergétique 24.162 MJ; Émission de CO2 0.757 kg; Code CED 17 02 03; Masse de l'élément 0.26 kg; Volume 0.000433 m3

**mt36tip010ed** m Tube en polypropylène
Données techniques: Coût énergétique 127.035 MJ; Émission de CO2 3.978 kg; Code CED 17 02 03; Masse de l'élément 1.367 kg; Volume 0.002278 m3

**mt36abn015a** U Tube multicouche en polypropylène
Données techniques: Coût énergétique 57.450 MJ; Émission de CO2 1.819 kg; Code CED 17 02 03; Masse de l'élément 0.653 kg; Volume 0.001088 m3
Déchets:
- emballage: re150101 Emballages en papier et en carton. (composant de déchet); quantité 0.035 kg; Code CED 15 01 01; Masse de l'élément 1 kg; Volume 0.001333 m3

**mt36abn200a** U Tabouret siphoïde en polypropylène
Données techniques: Coût énergétique 68.137 MJ; Émission de CO2 2.163 kg; Code CED 17 02 03; Masse de l'élément 0.733 kg; Volume 0.001222 m3
Déchets:
- emballage: re150101 Emballages en papier et en carton; quantité 0.035 kg

**mt36abn202a** U Couvercle plein en acier inoxydable, pour tabouret siphoïde de 110 mm de diamètre
Données techniques: Coût énergétique 10.515 MJ; Émission de CO2 1.601 kg
Déchets:
- emballage: re150101 Emballages en papier et en carton; quantité 0.072 kg

**mt36bop012a** U Tuyau de dilatation en polypropylène pour la prolongation d'un tabouret siphoïde
Données techniques: Coût énergétique 4.015 MJ; Émission de CO2 0.155 kg; Code CED 17 02 03; Masse de l'élément 0.043 kg; Volume 0.000072 m3
Déchets:
- emballage: re150101 Emballages en papier et en carton; quantité 0.035 kg

**mt36bop012b** U Tuyau de dilatation en polypropylène pour la prolongation d'un tabouret siphoïde
Données techniques: Coût énergétique 8.104 MJ; Émission de CO2 0.283 kg; Code CED 17 02 03; Masse de l'élément 0.087 kg; Volume 0.000145 m3
Déchets:
- emballage: re150101 Emballages en papier et en carton; quantité 0.035 kg

**mt36tip010ba** m Tube en polypropylène
Données techniques: Coût énergétique 30.760 MJ; Émission de CO2 0.963 kg; Code CED 17 02 03; Masse de l'élément 0.331 kg; Volume 0.000552 m3
