# Réseau intérieur d'évacuation pour toilettes

- Propriété du fichier: CYPE Ingenieros S.A.
- Format: FIEBDC-3/2016
- Logiciel: Generador de precios de la construcción. CYPE Ingenieros, S.A.
- Date: 15/06/2024
- Zone géographique: Côte d'Ivoire
- Devise: XOF
- Coûts indirects: 3 %
- Frais généraux: 13 %
- Bénéfice: 6 %
- TVA: 18 %

## T Équipements techniques

### TQ Installations d'évacuation des eaux usées

#### TQV Dérivations individuelles

**TQV080** U Réseau intérieur d'évacuation pour toilettes.
Réseau intérieur d'évacuation, pour toilettes pour raccorder: WC, lavabo simple, douche, réalisé avec un tube de PVC, série B pour le tout à l'égout auquel sont connectées les évacuations des appareils avec le tabouret siphoïde et avec la colonne de chute, avec les diamètres nécessaires pour chaque point de service, et tabouret siphoïde en PVC, de 110 mm de diamètre, avec couvercle plein en acier inoxydable. Comprend le liquide nettoyeur, l'adhésif pour les tubes et les accessoires de PVC, les produits complémentaires pour le montage et la fixation à l'ouvrage, les accessoires et les pièces spéciales.
Inclut: Implantation. Présentation à sec des tubes. Fixation des produits complémentaires pour le montage et la fixation à l'ouvrage. Mise en place du tabouret siphoïde. Montage, connexion et contrôle de son bon fonctionnement.
Critère pour le métré: Nombre d'unités prévues, selon documentation graphique du Projet.
Critère pour le mémoire: On mesurera le nombre d'unités réellement exécutées selon les spécifications du Projet.

| Code | U | Désignation | Quantité | Prix | Montant |
|---|---|---|---|---|---|
| mt36tit010bc | m | Tube en PVC, série B, de 40 mm de diamètre et 3 mm d'épaisseur, selon NF EN 1329-1, avec le prix augmenté de 10% pour cause d'accessoires et pièces spéciales. (matériau) | 3.84 | 1550.86 | 5955.302 |
| mt36tit010gc | m | Tube en PVC, série B, de 110 mm de diamètre et 3,2 mm d'épaisseur, selon NF EN 1329-1, avec le prix augmenté de 10% pour cause d'accessoires et pièces spéciales. (matériau) | 2.125 | 4558.16 | 9686.090 |
| mt11var009 | l | Liquide nettoyeur pour collage par adhésif de tubes et accessoires en PVC. (matériau) | 0.384 | 31795.57 | 12209.499 |
| mt11var010 | l | Adhésif pour tubes et accessoires en PVC. (matériau) | 0.192 | 40522.44 | 7780.308 |
| mt36tie010fd | m | Tube en PVC, série B, de 110 mm de diamètre et 3,2 mm d'épaisseur, avec extrémité évasée, selon NF EN 1329-1, avec le prix augmenté de 15% pour cause d'accessoires et pièces spéciales. (matériau) | 0.7 | 5193 | 3635.100 |
| mt36bsj010aa | U | Tabouret siphoïde en PVC, de 110 mm de diamètre, avec cinq entrées de 40 mm de diamètre et une sortie de 50 mm de diamètre, avec couvercle plein en acier inoxydable. (matériau) | 1 | 15634.12 | 15634.120 |
| mt36tit010ca | m | Tube en PVC, série B, de 50 mm de diamètre et 3 mm d'épaisseur, selon NF EN 1329-1. (matériau) | 1 | 1792.43 | 1792.430 |
| mo008 | h | Compagnon professionnel III/CP2 plombier. (main-d'œuvre) | 7.723 | 1939.14 | 14975.978 |
| mo107 | h | Ouvrier professionnel II/OP plombier. (main-d'œuvre) | 3.861 | 1207.61 | 4662.582 |
| % | % | Frais de chantier des unités d'ouvrage | 2 % | 76331.409 | 1526.628 |
|  |  | Coûts directs |  |  | 77858.037 |

Déchets:
- pose: mt36tit010bc; facteur de déchet 0.08
- pose: mt36tit010gc; facteur de déchet 0.0791416
- pose: mt11var009 Liquide nettoyeur pour collage par adhésif de tubes et accessoires en PVC; facteur de déchet 0.0275
- pose: mt36tie010fd; facteur de déchet 0.078418
- pose: mt36tit010ca Tube en PVC, série B, de 50 mm de diamètre et 3 mm d'épaisseur, selon NF EN 1329-1; facteur de déchet 0.08

## Ressources

**mt36tit010bc** m Tube en PVC, série B
Données techniques: Coût énergétique 44.149 MJ; Émission de CO2 0.692 kg; Code CED 17 02 03; Masse de l'élément 0.52 kg; Volume 0.000867 m3
Déchets:
- emballage: re150101 Emballages en papier et en carton. (composant de déchet); quantité 0.018 kg; Code CED 15 01 01; Masse de l'élément 1 kg; Volume 0.001333 m3
- emballage: re170201 Bois. (composant de déchet); quantité 0.052 kg; Code CED 17 02 01; Masse de l'élément 1 kg; Volume 0.000909 m3
- emballage: re170203 Plastique. (composant de déchet); quantité 0.003 kg; Code CED 17 02 03; Masse de l'élément 1 kg; Volume 0.001667 m3

**mt36tit010gc** m Tube en PVC, série B
Données techniques: Coût énergétique 121.261 MJ; Émission de CO2 2.284 kg; Code CED 17 02 03; Masse de l'élément 1.61 kg; Volume 0.002683 m3
Déchets:
- emballage: re150101 Emballages en papier et en carton; quantité 0.018 kg
- emballage: re170201 Bois; quantité 0.052 kg
- emballage: re170203 Plastique; quantité 0.003 kg

**mt11var009** l Liquide nettoyeur pour collage par adhésif de tubes et accessoires en PVC
Données techniques: Coût énergétique 3.819 MJ; Émission de CO2 0.202 kg; Code CED 20 01 30; Masse de l'élément 1 kg; Volume 0.001 m3
Déchets:
- emballage: re170203 Plastique; quantité 0.032 kg

**mt36tie010fd** m Tube en PVC, série B
Données techniques: Coût énergétique 121.265 MJ; Émission de CO2 2.284 kg; Code CED 17 02 03; Masse de l'élément 1.61 kg; Volume 0.002683 m3
Déchets:
- emballage: re150101 Emballages en papier et en carton; quantité 0.018 kg
- emballage: re170201 Bois; quantité 0.052 kg
- emballage: re170203 Plastique; quantité 0.003 kg

**mt36bsj010aa** U Tabouret siphoïde en PVC
Données techniques: Coût énergétique 46.811 MJ; Émission de CO2 5.641 kg
Déchets:
- emballage: re150101 Emballages en papier et en carton; quantité 0.036 kg

**mt36tit010ca** m Tube en PVC, série B, de 50 mm de diamètre et 3 mm d'épaisseur, selon NF EN 1329-1
Données techniques: Coût énergétique 54.052 MJ; Émission de CO2 0.897 kg; Code CED 17 02 03; Masse de l'élément 0.66 kg; Volume 0.0011 m3
Déchets:
- emballage: re150101 Emballages en papier et en carton; quantité 0.018 kg
- emballage: re170201 Bois; quantité 0.052 kg
- emballage: re170203 Plastique; quantité 0.003 kg
