# Pièce spéciale pour le conduit de ventilation de section circulaire

- Propriété du fichier: CYPE Ingenieros S.A.
- Format: FIEBDC-3/2016
- Logiciel: Generador de precios de la construcción. CYPE Ingenieros, S.A.
- Date: 07/06/2024
- Zone géographique: Côte d'Ivoire
- Devise: XOF
- Coûts indirects: 3 %
- Frais généraux: 13 %
- Bénéfice: 6 %
- TVA: 18 %

## T Équipements techniques

### TV Climatisation et ventilation

#### TVG Ventilation mécanique pour garages

**TVG060** U Pièce spéciale pour le conduit de ventilation de section circulaire.
Dérivation conique 45° de 80 mm pour conduit circulaire d'acier galvanisé de 100 mm de diamètre, dans le réseau de conduits de ventilation.
Inclut: Mise en place et fixation des pièces spéciales préfabriquées au réseau de conduits.
Critère pour le métré: Nombre d'unités prévues, selon documentation graphique du Projet.
Critère pour le mémoire: On mesurera le nombre d'unités réellement exécutées selon les spécifications du Projet.

| Code | U | Désignation | Quantité | Prix | Montant |
|---|---|---|---|---|---|
| mt42con224aaa | U | Dérivation conique 45° de 80 mm pour conduit circulaire d'acier galvanisé de 100 mm de diamètre. (matériau) | 1 | 26637.25 | 26637.250 |
| mo013 | h | Compagnon professionnel III/CP2 monteur de conduits métalliques. (main-d'œuvre) | 0.105 | 1939.14 | 203.610 |
| mo084 | h | Ouvrier professionnel II/OP monteur de conduits métalliques. (main-d'œuvre) | 0.105 | 1209.92 | 127.042 |
| % | % | Frais de chantier des unités d'ouvrage | 2 % | 26967.902 | 539.358 |
|  |  | Coûts directs |  |  | 27507.260 |
