# Unité extérieure d'air conditionné, pour système VRF

- Propriété du fichier: CYPE Ingenieros S.A.
- Format: FIEBDC-3/2016
- Logiciel: Generador de precios de la construcción. CYPE Ingenieros, S.A.
- Date: 15/06/2024
- Zone géographique: Côte d'Ivoire
- Devise: XOF
- Coûts indirects: 3 %
- Frais généraux: 13 %
- Bénéfice: 6 %
- TVA: 18 %

## T Équipements techniques

### TV Climatisation et ventilation

#### TVI Système Mitsubishi Heavy Industries à débit de réfrigérant variable

**TVI100** U Unité extérieure d'air conditionné, pour système VRF.
Unité extérieure d'air conditionné, système air-air multisplit KX6 avec débit variable de réfrigérant, contrôle de température variable de réfrigérant VTCC, pompe à chaleur, pour gaz R-410A, alimentation triphasée (400V/50Hz), modèle FDC615KXE6 "MITSUBISHI HEAVY INDUSTRIES", puissance frigorifique nominale 61,5 kW (température de bulbe sec de l'air extérieur 35°C, température de bulbe humide de l'air intérieur 19°C), consommation électrique nominale en refroidissement 20,37 kW, intervalle de fonctionnement de température de l'air extérieur en refroidissement de -15 à 46°C, puissance calorifique nominale 69 kW (température de bulbe humide de l'air extérieur 6°C, température de bulbe sec de l'air intérieur 20°C), consommation électrique nominale en chauffage 18,48 kW, intervalle de fonctionnement de température de l'air extérieur en chauffage de -20 à 15,5°C, de 2048x1350x720 mm, 355 kg, niveau sonore 64,5 dBA, débit d'air 16200 m³/h, intervalle de capacité connectable entre le 50 et le 160%, détendeur électronique et deux ventilateurs axiaux.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mhi307a | U | Unité extérieure d'air conditionné, système air-air multisplit KX6 avec débit variable de réfrigérant, contrôle de température variable de réfrigérant VTCC, pompe à chaleur, pour gaz R-410A, alimentation triphasée (400V/50Hz), modèle FDC615KXE6 "MITSUBISHI HEAVY INDUSTRIES", puissance frigorifique nominale 61,5 kW (température de bulbe sec de l'air extérieur 35°C, température de bulbe humide de l'air intérieur 19°C), consommation électrique nominale en refroidissement 20,37 kW, intervalle de fonctionnement de température de l'air extérieur en refroidissement de -15 à 46°C, puissance calorifique nominale 69 kW (température de bulbe humide de l'air extérieur 6°C, température de bulbe sec de l'air intérieur 20°C), consommation électrique nominale en chauffage 18,48 kW, intervalle de fonctionnement de température de l'air extérieur en chauffage de -20 à 15,5°C, de 2048x1350x720 mm, 355 kg, niveau sonore 64,5 dBA, débit d'air 16200 m³/h, intervalle de capacité connectable entre le 50 et le 160%, détendeur électronique et deux ventilateurs axiaux. (matériau) | 1 | 27236798.969999999 | 27236798.970 |
| mo005 | h | Compagnon professionnel III/CP2 installateur de climatisation. (main-d'œuvre) | 7.987 | 1939.14 | 15487.911 |
| mo104 | h | Ouvrier professionnel II/OP installateur de climatisation. (main-d'œuvre) | 7.987 | 1207.61 | 9645.181 |
| % | % | Frais de chantier des unités d'ouvrage | 2 % | 27261932.062 | 545238.641 |
|  |  | Coûts directs |  |  | 27807170.703 |

## Ressources

**mt42mhi307a** U Unité extérieure d'air conditionné
Données techniques: Coût énergétique 16306.369 MJ; Émission de CO2 1115.925 kg
Déchets:
- emballage: re150101 Emballages en papier et en carton. (composant de déchet); quantité 0.18 kg; Code CED 15 01 01; Masse de l'élément 1 kg; Volume 0.001333 m3
- emballage: re170203 Plastique. (composant de déchet); quantité 0.09 kg; Code CED 17 02 03; Masse de l'élément 1 kg; Volume 0.001667 m3
