# Clôture de pièces préfabriquées type brise-vent, sur un mur

- Propriété du fichier: CYPE INGENIEROS, S.A.
- Format: FIEBDC-3/2002
- Zone géographique: Côte d'Ivoire
- Devise: XOF
- Coûts indirects: 3.00 %
- Frais généraux: 13.00 %
- Bénéfice: 6.00 %
- TVA: 18.00 %

## A VRD et aménagements extérieurs

### AL Clôtures et divisions

#### ALM Murs

**ALM040** m Clôture de pièces préfabriquées type brise-vent, sur un mur.
Clôture constituée de 6 pièces préfabriquées type brise-vent en béton de couleur blanche, de section rectangulaire, de 6x17x100 cm, en position verticale, posées avec du mortier de ciment et de chaux, confectionné sur chantier, dosage 1:1:7, sur un mur en maçonnerie ou en béton; avec, pièces couvre-murs préfabriquées de 20x7x100 cm et bases préfabriquées de 14x2,5x100 cm.
Inclut: Nettoyage et préparation du bord de l'appui. Présentation et montage à sec des pièces. Mise en place des pièces. Jointoiement et profilage des joints avec du mortier de ciment.
Critère pour le métré: Longueur mesurée selon documentation graphique du Projet.
Critère pour le mémoire: On mesurera la longueur réellement exécutée selon les spécifications du Projet.

| Code | U | Désignation | Quantité | Prix | Montant |
|---|---|---|---|---|---|
| mt08aaa010a | m³ | Eau. (matériau) | 0.013 | 1054.78 | 13.71 |
| mt01arg005a | t | Sable de carrière, pour mortier confectionné sur le chantier. (matériau) | 0.098 | 11441.20 | 1121.24 |
| mt08cem041a | kg | Ciment blanc en sacs. (matériau) | 16.250 | 108.84 | 1768.65 |
| mt08cal011a | kg | Chaux aérienne hydratée, type CL 90-S, selon NF EN 459-1, en sacs. (matériau) | 16.250 | 306.94 | 4987.78 |
| mt20cvh010c | U | Pièce préfabriquée type brise-vent en béton de couleur blanche, de section rectangulaire, de 6x17x100 cm, pour clôture. (matériau) | 6.000 | 14904.09 | 89424.54 |
| mt20cvh030a | m | Base préfabriquée en béton de couleur blanche, de 14x2,5x100 cm pour l'appui de la pièce couvre-murs. (matériau) | 1.000 | 5905.86 | 5905.86 |
| mt20cvh040a | m | Pièce couvre-murs préfabriquée en béton de couleur blanche, de 20x7x100 cm. (matériau) | 1.000 | 13862.36 | 13862.36 |
| mq06hor010 | h | Bétonnière électrique avec une capacité de gâchage de 160 l. (matériel) | 0.059 | 1618.08 | 95.47 |
| op00amo010 |  | Rectifieuse ou scie radiale. | 1.000 | 0.00 | 0.00 |
| mo041 | h | Compagnon professionnel III/CP2 VRD espaces publics. (main-d'œuvre) | 0.506 | 1887.12 | 954.88 |
| mo087 | h | Ouvrier professionnel II/OP VRD espaces publics. (main-d'œuvre) | 1.082 | 1209.92 | 1309.13 |
| % | % | Frais de chantier des unités d'ouvrage | 2 % | 119443.62 | 2388.87 |
|  |  | Coûts directs |  |  | 121832.49 |
