# Volet roulant avec coffre (monobloc)

- Propriété du fichier: CYPE INGENIEROS, S.A.
- Format: FIEBDC-3/2002
- Zone géographique: Côte d'Ivoire
- Devise: XOF
- Coûts indirects: 3.00 %
- Frais généraux: 13.00 %
- Bénéfice: 6.00 %
- TVA: 18.00 %

## E Enveloppe et finition extérieure

### EF Fermetures et protections solaires

#### EFV Volets

**EFV030** U Volet roulant avec coffre (monobloc).
Volet roulant à lames en aluminium extrudé, de 40 mm de hauteur, finition blanche, équipé d'un axe de 60 mm de diamètre, de disques, de capsules, lame d'arrêt et de tous ses accessoires, avec coffre incorporé (monobloc) et joues, à extraction facile, de 185x195 mm, en PVC finition standard et guides de volet roulant modèle en PVC, finition blanc standard; étanchéité à l'eau classe E3000, selon NF EN 12208; résistance à la charge de vent classe CE3000, selon NF EN 12210; transmittance thermique 1,2 W/(m²K); perméabilité à l'air classe 3, selon NF EN 12207; installé en atelier au-dessus de la menuiserie de 1200x1200 mm; actionnement manuel par cardan et manivelle.
Inclut: Montage du système d'actionnement.
Critère pour le métré: Nombre d'unités prévues, selon documentation graphique du Projet.
Critère pour le mémoire: On mesurera le nombre d'unités réellement exécutées selon les spécifications du Projet.

| Code | U | Désignation | Quantité | Prix | Montant |
|---|---|---|---|---|---|
| mt25pax020puf | m² | Volet roulant à lames en aluminium extrudé, de 40 mm de hauteur, finition blanche, équipé d'un axe de 60 mm de diamètre, de disques, de capsules, lame d'arrêt et de tous ses accessoires, avec coffre incorporé (monobloc) et joues, à extraction facile, de 185x195 mm, en PVC finition standard et guides de volet roulant modèle en PVC, finition blanc standard; étanchéité à l'eau classe E3000, selon NF EN 12208; résistance à la charge de vent classe CE3000, selon NF EN 12210; transmittance thermique 1,2 W/(m²K). Selon NF EN 13659. (matériau) | 1.662 | 123360.06 | 205024.42 |
| mt25pax110a | U | Kit pour actionnement manuel du volet roulant, avec manivelle de couleur blanche et cardan. (matériau) | 1.000 | 46509.48 | 46509.48 |
| op00ato010 |  | Tournevis. | 1.000 | 0.00 | 0.00 |
| mo011 | h | Compagnon professionnel III/CP2 monteur. (main-d'œuvre) | 0.232 | 1939.14 | 449.88 |
| mo080 | h | Ouvrier professionnel II/OP monteur. (main-d'œuvre) | 0.232 | 1209.92 | 280.70 |
| % | % | Frais de chantier des unités d'ouvrage | 2 % | 252264.48 | 5045.29 |
|  |  | Coûts directs |  |  | 257309.77 |
