# Coffre de volet roulant, en bois

- Propriété du fichier: CYPE INGENIEROS, S.A.
- Format: FIEBDC-3/2002
- Zone géographique: Côte d'Ivoire
- Devise: XOF
- Coûts indirects: 3.00 %
- Frais généraux: 13.00 %
- Bénéfice: 6.00 %
- TVA: 18.00 %

## E Enveloppe et finition extérieure

### EF Fermetures et protections solaires

#### EFV Volets

**EFV040** U Coffre de volet roulant, en bois.
Coffre de volet roulant composé de châssis en bois massif, panneau aggloméré de 11 mm d'épaisseur sur les côtés, le fond et le plafond, et panneau aggloméré de 4 mm d'épaisseur de couvercle, recouverts avec une plaque en bois de chêne; avec vernissage en atelier avec vernis synthétique avec finition brillante, de 25 cm de largeur, 30 cm de hauteur et 140 cm de longueur. Comprend vis de fixation.
Inclut: Réalisation du coffre de volet roulant. Mise en place du couvercle de amovible.
Critère pour le métré: Nombre d'unités prévues, selon documentation graphique du Projet.
Critère pour le mémoire: On mesurera le nombre d'unités réellement exécutées selon les spécifications du Projet.

| Code | U | Désignation | Quantité | Prix | Montant |
|---|---|---|---|---|---|
| mt22cca010fqa | U | Coffre de volet roulant composé de châssis en bois massif, panneau aggloméré de 11 mm d'épaisseur sur les côtés, le fond et le plafond, et panneau aggloméré de 4 mm d'épaisseur de couvercle, recouverts avec une plaque en bois de chêne; avec vernissage en atelier avec vernis synthétique avec finition brillante, de 25 cm de largeur, 30 cm de hauteur et 140 cm de longueur, y compris vis de fixation. (matériau) | 1.000 | 35161.17 | 35161.17 |
| op00ato010 |  | Tournevis. | 1.000 | 0.00 | 0.00 |
| op00tal010 |  | Perceuse. | 1.000 | 0.00 | 0.00 |
| op00cla010 |  | Cloueuse pneumatique. | 1.000 | 0.00 | 0.00 |
| mo017 | h | Compagnon professionnel III/CP2 menuisier bois. (main-d'œuvre) | 0.517 | 1914.41 | 989.75 |
| mo058 | h | Ouvrier professionnel II/OP menuisier bois. (main-d'œuvre) | 0.517 | 1217.40 | 629.40 |
| % | % | Frais de chantier des unités d'ouvrage | 2 % | 36780.32 | 735.61 |
|  |  | Coûts directs |  |  | 37515.93 |
