# Isolation thermique par l'extérieur des toitures inclinées, sur support continu de béton

- Propriété du fichier: CYPE INGENIEROS, S.A.
- Format: FIEBDC-3/2002
- Zone géographique: Côte d'Ivoire
- Devise: XOF
- Coûts indirects: 3.00 %
- Frais généraux: 13.00 %
- Bénéfice: 6.00 %
- TVA: 18.00 %

## E Enveloppe et finition extérieure

### EI Isolations extérieures

#### EII Toitures inclinées

**EII010** m² Isolation thermique par l'extérieur des toitures inclinées, sur support continu de béton.
Isolation thermique par l'extérieur des toitures inclinées, sur support continu de béton, constituée de: mousse rigide de polyuréthane avec une densité minimale de 35 kg/m³ et 40 mm d'épaisseur moyenne minimale, fabriquée "in situ" et projetée sur le plancher toiture, recouverte ultérieurement avec une couche de régularisation de mortier de ciment, confectionné sur chantier, dosage 1:6.
Inclut: Nettoyage du support. Projection de la mousse de polyuréthane. Coulage, extension et réglage de la couche de mortier de régularisation.
Critère pour le métré: Surface mesurée selon documentation graphique du Projet.
Critère pour le mémoire: On mesurera la surface réellement exécutée selon les spécifications du Projet.

| Code | U | Désignation | Quantité | Prix | Montant |
|---|---|---|---|---|---|
| mt16poc010c | m² | Mousse rigide de polyuréthane projetée "in situ", densité minimale 35 kg/m³, épaisseur moyenne minimale 40 mm, appliqué dans les toitures inclinées, selon NF EN 14315-1. (matériau) | 1.050 | 6773.47 | 7112.14 |
| mt08aaa010a | m³ | Eau. (matériau) | 0.006 | 1054.78 | 6.33 |
| mt01arg005a | t | Sable de carrière, pour mortier confectionné sur le chantier. (matériau) | 0.033 | 11441.20 | 377.56 |
| mt08cem000a | kg | Ciment gris en sacs. (matériau) | 5.000 | 76.65 | 383.25 |
| mq08mpa030 | h | Matériel pour projection de produits isolants. (matériel) | 0.100 | 8010.68 | 801.07 |
| mq06hor010 | h | Bétonnière électrique avec une capacité de gâchage de 160 l. (matériel) | 0.019 | 1618.08 | 30.74 |
| mo030 | h | Compagnon professionnel III/CP2 poseur d'isolants en vrac ou en mousse. (main-d'œuvre) | 0.148 | 1887.12 | 279.29 |
| mo068 | h | Ouvrier professionnel II/OP poseur d'isolants en vrac ou en mousse. (main-d'œuvre) | 0.148 | 1209.92 | 179.07 |
| mo113 | h | Ouvrier d'exécution I/OE1 construction. (main-d'œuvre) | 0.169 | 1164.21 | 196.75 |
| % | % | Frais de chantier des unités d'ouvrage | 2 % | 9366.20 | 187.32 |
|  |  | Coûts directs |  |  | 9553.52 |
