# Isolation thermique par l'extérieur des toitures inclinées, sur support continu de béton

- Propriété du fichier: CYPE INGENIEROS, S.A.
- Format: FIEBDC-3/2002
- Zone géographique: Côte d'Ivoire
- Devise: XOF
- Coûts indirects: 3.00 %
- Frais généraux: 13.00 %
- Bénéfice: 6.00 %
- TVA: 18.00 %

## E Enveloppe et finition extérieure

### EI Isolations extérieures

#### EII Toitures inclinées

**EII010** m² Isolation thermique par l'extérieur des toitures inclinées, sur support continu de béton.
Isolation thermique par l'extérieur des toitures inclinées, sur support continu de béton, constituée de: panneau rigide en polystyrène extrudé, selon NF EN 13164, à surface rainurée et usinage latéral à feuillures mi-bois, de 40 mm d'épaisseur, résistance thermique 1,2 m²K/W, conductivité thermique 0,034 W/(mK). Mise en place: bord à bord, avec des fixations mécaniques.
Inclut: Nettoyage du support. Coulage, extension et réglage de la couche de mortier de régularisation. Mise en place de l'isolant. Fixation de l'isolant.
Critère pour le métré: Surface mesurée selon documentation graphique du Projet.
Critère pour le mémoire: On mesurera la surface réellement exécutée selon les spécifications du Projet.

| Code | U | Désignation | Quantité | Prix | Montant |
|---|---|---|---|---|---|
| mt08aaa010a | m³ | Eau. (matériau) | 0.006 | 1054.78 | 6.33 |
| mt01arg005a | t | Sable de carrière, pour mortier confectionné sur le chantier. (matériau) | 0.033 | 11441.20 | 377.56 |
| mt08cem000a | kg | Ciment gris en sacs. (matériau) | 5.000 | 76.65 | 383.25 |
| mt16pxa020a | m² | Panneau rigide en polystyrène extrudé, selon NF EN 13164, à surface rainurée et usinage latéral à feuillures mi-bois, de 40 mm d'épaisseur, résistance thermique 1,2 m²K/W, conductivité thermique 0,034 W/(mK), Euroclasse E de réaction au feu selon NF EN 13501-1. (matériau) | 1.050 | 6721.20 | 7057.26 |
| mt16aaa020ig | U | Fixation mécanique pour panneaux isolants de polystyrène extrudé, placés directement sur la surface support. (matériau) | 2.500 | 160.67 | 401.68 |
| mq06hor010 | h | Bétonnière électrique avec une capacité de gâchage de 160 l. (matériel) | 0.019 | 1618.08 | 30.74 |
| op00tal010 |  | Perceuse. | 1.000 | 0.00 | 0.00 |
| mo054 | h | Compagnon professionnel III/CP2 poseur d'isolants rigides ou flexibles. (main-d'œuvre) | 0.088 | 1939.14 | 170.64 |
| mo101 | h | Ouvrier professionnel II/OP poseur d'isolants rigides ou flexibles. (main-d'œuvre) | 0.088 | 1209.92 | 106.47 |
| mo113 | h | Ouvrier d'exécution I/OE1 construction. (main-d'œuvre) | 0.169 | 1164.21 | 196.75 |
| % | % | Frais de chantier des unités d'ouvrage | 2 % | 8730.68 | 174.61 |
|  |  | Coûts directs |  |  | 8905.29 |
