# Bardage double peau, de tôle profilée en acier avec isolant intermédiaire

- Propriété du fichier: CYPE INGENIEROS, S.A.
- Format: FIEBDC-3/2002
- Zone géographique: Côte d'Ivoire
- Devise: XOF
- Coûts indirects: 3.00 %
- Frais généraux: 13.00 %
- Bénéfice: 6.00 %
- TVA: 18.00 %

## E Enveloppe et finition extérieure

### EL Façades légères

#### ELA Tôles d'acier

**ELA020** m² Bardage double peau, de tôle profilée en acier avec isolant intermédiaire.
Bardage double peau, constitué de paroi intérieure de plateau lisse en acier galvanisé, à lèvres caisson, de 82 mm de hauteur et 0,6 mm d'épaisseur, placé en position horizontale et fixé mécaniquement à une structure porteuse ou ossature secondaire, et paroi extérieure de tôle profilée en acier galvanisé, de 0,75 mm d'épaisseur, entre 40 et 50 mm de hauteur du profilé, entre 250 et 270 mm d'entraxe, placée en position verticale avec un recouvrement de la tôle supérieure de 70 mm et un recouvrement latéral d'un trapèze et fixée mécaniquement aux plateaux. Comprend les accessoires de fixation des tôles.
Critère d'évaluation économique: Le prix ne comprend la structure support, l'isolation thermique ni la résolution des points singuliers.
Inclut: Implantation des plateaux. Découpe, préparation et mise en place des plateaux. Fixation mécanique des plateaux. Implantation des plaques. Découpe, préparation et mise en place des plaques. Fixation mécanique des plaques.
Critère pour le métré: Surface mesurée selon documentation graphique du Projet, sans dupliquer les coins ni les rencontres, en déduisant les ouvertures de surface supérieure à 1 m².
Critère pour le mémoire: On mesurera la surface réellement exécutée selon les spécifications du Projet, sans dupliquer les coins ni les rencontres, en déduisant les ouvertures de surface supérieure à 1 m².

| Code | U | Désignation | Quantité | Prix | Montant |
|---|---|---|---|---|---|
| mt13ccg110a | m² | Plateau lisse en acier galvanisé, à lèvres caisson, de 82 mm de hauteur, 0,6 mm d'épaisseur et inertie entre 75 et 85 cm4, selon NF EN 14782; pour mur de façade type sandwich "in situ" en plateaux métalliques. (matériau) | 1.050 | 9183.51 | 9642.69 |
| mt13ccg130b | U | Vis autoformeuse de 5,5x50 mm en acier inoxydable, avec rondelle en EPDM de 16 mm de diamètre. (matériau) | 7.490 | 382.48 | 2864.78 |
| mt13ccg130a | U | Vis autoformeuse de 4,8x22 mm en acier inoxydable, avec rondelle en EPDM de 16 mm de diamètre. (matériau) | 1.220 | 252.76 | 308.37 |
| mt13ccg100k | m² | Tôle profilée en acier galvanisé, de 0,75 mm d'épaisseur, entre 40 et 50 mm de hauteur du profilé, entre 250 et 270 mm d'entraxe et inertie entre 15 et 25 cm4, selon NF EN 14782. (matériau) | 1.050 | 6020.69 | 6321.72 |
| mq08sol020 | h | Équipement et éléments auxiliaires pour soudure électrique. (matériel) | 0.100 | 1605.89 | 160.59 |
| op00ciz010 |  | Cisaille. | 1.000 | 0.00 | 0.00 |
| op00roe010 |  | Grignoteuse. | 1.000 | 0.00 | 0.00 |
| op00ato010 |  | Tournevis. | 1.000 | 0.00 | 0.00 |
| op00tal010 |  | Perceuse. | 1.000 | 0.00 | 0.00 |
| mo051 | h | Compagnon professionnel III/CP2 monteur de parois industrielles. (main-d'œuvre) | 0.296 | 1939.14 | 573.99 |
| mo098 | h | Ouvrier professionnel II/OP monteur de parois industrielles. (main-d'œuvre) | 0.296 | 1209.92 | 358.14 |
| % | % | Frais de chantier des unités d'ouvrage | 2 % | 20230.28 | 404.61 |
|  |  | Coûts directs |  |  | 20634.89 |
