# Couche principale d'une façade ventilée, à ossature autoportante. Système Aquapanel "KNAUF"

- Propriété du fichier: CYPE INGENIEROS, S.A.
- Format: FIEBDC-3/2002
- Zone géographique: Côte d'Ivoire
- Devise: XOF
- Coûts indirects: 3.00 %
- Frais généraux: 13.00 %
- Bénéfice: 6.00 %
- TVA: 18.00 %

## E Enveloppe et finition extérieure

### EL Façades légères

#### ELB Systèmes de bardage constituant la paroi

**ELB020** m² Couche principale d'une façade ventilée, à ossature autoportante. Système Aquapanel "KNAUF".
Couche principale d'une façade ventilée, à ossature autoportante. Système Aquapanel WM111C.es (12,5+100+18+15)/400 "KNAUF" avec DAU nº 09/051 F, constitué de: OSSATURE: structure métallique en acier Z4 (Z450) galvanisé spécial de rails de 100/40/0,7 mm GRC 0,70 et de montants de 100/50/2 mm GRC 2 avec une modulation de 400 mm et disposition normale "N"; ISOLATION: panneau rigide en laine minérale, selon NF EN 13162, non revêtu à double densité, de 90 mm d'épaisseur, résistance thermique 2,6 m²K/W, conductivité thermique 0,034 W/(mK), mis en place entre les montants de l'ossature porteuse; PLAQUES INTÉRIEURES: deux plaques de plâtre (une plaque type Standard (A) de 18 mm d'épaisseur et une plaque type Standard + Aluminium (BV) de 15 mm d'épaisseur); IMPERMÉABILISATION: écran hautement perméable à la vapeur d'eau, imperméable à l'eau de pluie, Tyvek Stucco Wrap, fixé sur les montants de la structure métallique par la face extérieure; PLAQUE EXTÉRIEURE: plaque en ciment Portland Aquapanel Outdoor "KNAUF" de 12,5x1200x2400 mm, revêtue d'une couche en fibre de verre imprégnée des deux côtés. Comprend la bande acoustique, la visserie pour la fixation des plaques, les fixations pour l'ancrage des profilés, le mortier adhésif Perlfix, pour le scellement de rencontres périmétriques, la pâte Jointfiller 24H "KNAUF", la bande "KNAUF" et le mortier Aquapanel Outdoor "KNAUF", pour le traitement des joints et le ruban adhésif double face pour la fixation de l'écran hautement perméable à la vapeur d'eau.
Inclut: Implantation de la structure métallique sur le sol et le plafond. Nivellement et nettoyage de la base. Mise en place de la bande acoustique. Fixation des rails hauts et bas au plafond et au sol. Fixation des montants aux rails. Découpage et préparation de l'isolant à placer entre les montants. Mise en place de l'isolant entre les montants. Découpe des plaques. Fixation sur la structure des plaques intérieures. Scellement des rencontres. Traitement des joints. Mise en place et fixation provisoire de l'imperméabilisation. Mise en place et boulonnage sur la structure des plaques extérieures. Arase et lissage avec du mortier et bande à joint. Réalisation de tous les travaux nécessaires pour la résolution des ouvertures. Résolution des points singuliers.
Critère pour le métré: Surface mesurée selon documentation graphique du Projet, sans dupliquer les coins ni les rencontres, en déduisant les ouvertures de surface supérieure à 2 m².
Critère pour le mémoire: On mesurera la surface réellement exécutée selon les spécifications du Projet, sans dupliquer les coins ni les rencontres, en déduisant les ouvertures de surface supérieure à 2 m², en ajoutant en échange la surface de la partie intérieure du vide, correspondant au développement des jambages et des linteaux.

| Code | U | Désignation | Quantité | Prix | Montant |
|---|---|---|---|---|---|
| mt12pck020d | m | Bande acoustique de dilatation, autoadhésive, en mousse de polyuréthane à cellules fermées "KNAUF", de 3,2 mm d'épaisseur et 95 mm de largeur, résistance thermique 0,10 m²K/W, conductivité thermique 0,032 W/(mK). (matériau) | 1.200 | 385.10 | 462.12 |
| mt12pak020c | m | Rail 100/40/0,7 mm GRC 0,7 "KNAUF" en acier Z4 (Z450) galvanisé spécial, pour système Aquapanel Outdoor. Selon NF DTU 25.41 P1-2 et NF EN 14195. (matériau) | 0.700 | 3272.58 | 2290.81 |
| mt12pak030ic | m | Montant 100/50/2 mm GRC 2 "KNAUF" en acier Z4 (Z450) galvanisé spécial, pour système Aquapanel Outdoor. Selon NF DTU 25.41 P1-2 et NF EN 14195. (matériau) | 2.750 | 10959.33 | 30138.16 |
| mt16lra020ahm | m² | Panneau rigide en laine minérale, selon NF EN 13162, non revêtu à double densité, de 90 mm d'épaisseur, résistance thermique 2,6 m²K/W, conductivité thermique 0,034 W/(mK), imperméable à l'eau de pluie, Euroclasse A1 de réaction au feu selon NF EN 13501-1, capacité d'absorption d'eau à court terme <=1 kg/m² et coefficient de résistance à la diffusion de la vapeur d'eau 1,3. (matériau) | 1.050 | 23967.94 | 25166.34 |
| mt15mkv010 | m² | Écran hautement perméable à la vapeur d'eau imperméable à l'eau de pluie, en polyéthylène tissé non filé, Tyvek StuccoWrap "KNAUF", de 0,22 mm d'épaisseur et 82 g/m², de 0,03 m d'épaisseur de la couche d'air équivalente à la diffusion de la vapeur d'eau, selon NF EN 1931, étanchéité à l'eau classe W1 selon NF EN 1928, (Euroclasse E de réaction au feu, selon NF EN 13501-1), à placer dans des systèmes de façades et des bardages Aquapanel, fourni en rouleaux de 1,50x75 m, selon NF EN 13859-2. (matériau) | 1.100 | 3697.93 | 4067.72 |
| mt12pak010n | m² | Plaque en ciment Portland Aquapanel Outdoor "KNAUF" de 12,5x1200x2400 mm, revêtue d'une couche en fibre de verre imprégnée des deux côtés. (matériau) | 1.000 | 16887.17 | 16887.17 |
| mt12pak040v | U | Vis autoforeuse Aquapanel Maxi TB "KNAUF" 4,2x25. (matériau) | 20.000 | 11.31 | 226.20 |
| mt12psg220 | U | Fixation composée d'une cheville et d'une vis 5x27. (matériau) | 1.600 | 54.37 | 86.99 |
| mt12ppk010ac | m² | Plaque de plâtre A / NF EN 520 - 1200 / longueur / 18 / à bords longitudinaux amincis, Standard "KNAUF"; Euroclasse A2-s1, d0 de réaction au feu, selon NF EN 13501-1. (matériau) | 1.000 | 5471.21 | 5471.21 |
| mt12ppk010db | m² | Plaque de plâtre BV / NF EN 520 - 1200 / longueur / 15 / à bords longitudinaux amincis, Standard + Aluminium "KNAUF"; Euroclasse A2-s1, d0 de réaction au feu, selon NF EN 13501-1. (matériau) | 1.000 | 8270.23 | 8270.23 |
| mt12ptk010dc | U | Vis autoforeuse TB "KNAUF" 3,5x25. (matériau) | 9.000 | 9.31 | 83.79 |
| mt12ptk010de | U | Vis autoforeuse TB "KNAUF" 3,5x35. (matériau) | 18.000 | 11.28 | 203.04 |
| mt12pik015d | kg | Mortier adhésif Perlfix "KNAUF", à prise rapide (30 minutes), Euroclasse A1 de réaction au feu, selon NF EN 13501-1, intervalle de température de travail de 5 à 30°C, pour application manuelle, selon NF EN 13963. (matériau) | 0.100 | 378.84 | 37.88 |
| mt12pik010e | kg | Pâte à joints Jointfiller 24H "KNAUF", Euroclasse A2-s1, d0 de réaction au feu, selon NF EN 13501-1, intervalle de température de travail de 5 à 30°C, pour application manuelle avec bande à joint, selon NF EN 13963. (matériau) | 0.500 | 785.97 | 392.99 |
| mt12pck010a | m | Bande microperforée en papier "KNAUF" de 50 mm de largeur, selon NF EN 13963. (matériau) | 1.600 | 37.71 | 60.34 |
| mt12pak060g | kg | Mortier de joints Aquapanel Outdoor "KNAUF", couleur grise. (matériau) | 0.600 | 1677.30 | 1006.38 |
| mt12pak050d | m | Bande de joints Aquapanel "KNAUF". (matériau) | 2.100 | 314.23 | 659.88 |
| mt15pdw100a | m | Ruban adhésif double face, avec adhésif acrylique, de 50 mm de largeur, avec résistance aux rayons UV, intervalle de température de travail de -20 à 100°C, fournie en rouleaux de 50 m de longueur. (matériau) | 1.600 | 918.36 | 1469.38 |
| op00ato010 |  | Tournevis. | 1.000 | 0.00 | 0.00 |
| op00fre010 |  | Fraiseuse. | 1.000 | 0.00 | 0.00 |
| mo052 | h | Compagnon professionnel III/CP2 poseur de systèmes de façades préfabriqués. (main-d'œuvre) | 0.258 | 1939.14 | 500.30 |
| mo099 | h | Ouvrier professionnel II/OP poseur de systèmes de façades préfabriqués. (main-d'œuvre) | 0.258 | 1209.92 | 312.16 |
| mo053 | h | Compagnon professionnel III/CP2 plaquiste. (main-d'œuvre) | 0.258 | 1939.14 | 500.30 |
| mo100 | h | Ouvrier professionnel II/OP plaquiste. (main-d'œuvre) | 0.258 | 1209.92 | 312.16 |
| mo054 | h | Compagnon professionnel III/CP2 poseur d'isolants rigides ou flexibles. (main-d'œuvre) | 0.053 | 1939.14 | 102.77 |
| mo101 | h | Ouvrier professionnel II/OP poseur d'isolants rigides ou flexibles. (main-d'œuvre) | 0.053 | 1209.92 | 64.13 |
| % | % | Frais de chantier des unités d'ouvrage | 3 % | 98772.45 | 2963.17 |
|  |  | Coûts directs |  |  | 101735.62 |
