# Grille de défense en acier

- Propriété du fichier: CYPE INGENIEROS, S.A.
- Format: FIEBDC-3/2002
- Zone géographique: Côte d'Ivoire
- Devise: XOF
- Coûts indirects: 3.00 %
- Frais généraux: 13.00 %
- Bénéfice: 6.00 %
- TVA: 18.00 %

## E Enveloppe et finition extérieure

### EM Menuiseries extérieures

#### EMH Grilles de défense

**EMH010** m² Grille de défense en acier.
Grille de défense métallique composée de châssis de carré plein de profilé massif en acier laminé à chaud de 12x12 mm, barreaux horizontaux de carré plein de profilé massif en acier laminé à chaud de 18x18 mm et barreaux verticaux de carré plein de profilé massif en acier laminé à chaud de 12x12 mm. Comprend les platines pour fixation par vissage dans des parois maçonnées avec douilles en nylon et vis en acier. Élaboration en atelier et ajustement final sur chantier.
Inclut: Marquage des points de fixation du châssis. Présentation de la grille. Aplomb et nivellement. Résolution des unions du châssis aux parements. Montage des éléments complémentaires.
Critère pour le métré: Surface du vide à fermer, mesurée selon documentation graphique du Projet.
Critère pour le mémoire: On mesurera, avec les dimensions du vide, la surface réellement exécutée selon les spécifications du Projet.

| Code | U | Désignation | Quantité | Prix | Montant |
|---|---|---|---|---|---|
| mt26aac010aa | m | Carré plein de profilé massif en acier laminé à chaud de 12x12 mm, monté en atelier avec un traitement anticorrosion selon NF EN ISO 1461 et à une impression SHOP-PRIMER à base de résine de polyvinyle de butyral avec une épaisseur moyenne de recouvrement de 20 microns. (matériau) | 13.330 | 4784.66 | 63779.52 |
| mt26aac010ad | m | Carré plein de profilé massif en acier laminé à chaud de 18x18 mm, monté en atelier avec un traitement anticorrosion selon NF EN ISO 1461 et à une impression SHOP-PRIMER à base de résine de polyvinyle de butyral avec une épaisseur moyenne de recouvrement de 20 microns. (matériau) | 5.000 | 7887.37 | 39436.85 |
| mt26aaa033a | U | Ancrage mécanique avec cheville en nylon et vis en acier galvanisé, à tête fraisée. (matériau) | 4.000 | 245.23 | 980.92 |
| mq06hor010 | h | Bétonnière électrique avec une capacité de gâchage de 160 l. (matériel) | 0.005 | 1618.08 | 8.09 |
| op00ato010 |  | Tournevis. | 1.000 | 0.00 | 0.00 |
| op00amo010 |  | Rectifieuse ou scie radiale. | 1.000 | 0.00 | 0.00 |
| op00tal010 |  | Perceuse. | 1.000 | 0.00 | 0.00 |
| mo018 | h | Compagnon professionnel III/CP2 menuisier PVC et métal. (main-d'œuvre) | 0.369 | 1911.85 | 705.47 |
| mo059 | h | Ouvrier professionnel II/OP menuisier PVC et métal. (main-d'œuvre) | 0.264 | 1212.22 | 320.03 |
| % | % | Frais de chantier des unités d'ouvrage | 2 % | 105230.88 | 2104.62 |
|  |  | Coûts directs |  |  | 107335.50 |
