# Lanterneau

- Propriété du fichier: CYPE INGENIEROS, S.A.
- Format: FIEBDC-3/2002
- Zone géographique: Côte d'Ivoire
- Devise: XOF
- Coûts indirects: 3.00 %
- Frais généraux: 13.00 %
- Bénéfice: 6.00 %
- TVA: 18.00 %

## E Enveloppe et finition extérieure

### EM Menuiseries extérieures

#### EML Lanterneaux

**EML010** U Lanterneau.
Lanterneau en coupole fixe parabolique simple vitrage, de polyméthylméthacrylate (PMMA) à impact élevé, à base carrée, lumière d'ouverture 70x70 cm, costière de 25 cm de hauteur, réalisée en maçonnerie de brique creuse en terre cuite de 29x14x7, posée avec du mortier de ciment, confectionné sur chantier, dosage 1:6; fixation étanche de coupole à une maçonnerie avec des tire-fonds et mise en place de capuchons protecteurs.
Inclut: Mise en place et fixation de la coupole à la costière en maçonnerie. Protection et imperméabilisation appliquée sur la costière. Mise en place des éléments d'étanchéité du joint socle-coupole. Mise en place des éléments de protection et d'étanchéité des fixations.
Critère pour le métré: Nombre d'unités prévues, selon documentation graphique du Projet.
Critère pour le mémoire: On mesurera le nombre d'unités réellement exécutées selon les spécifications du Projet.

| Code | U | Désignation | Quantité | Prix | Montant |
|---|---|---|---|---|---|
| mt14iea020c | kg | Émulsion bitumineuse anionique avec charges. (matériau) | 0.587 | 2788.88 | 1637.07 |
| mt14lga010ea | m² | Membrane en bitume modifié par élastomère SBS, LBM(SBS)-50/G-FP, de 3,5 mm d'épaisseur, masse nominale 5 kg/m², avec une armature de feutre de polyester renforcé et stabilisé de 150 g/m², avec une autoprotection minérale de couleur grise. Selon NF EN 13707. (matériau) | 1.544 | 7234.68 | 11170.35 |
| mt04lcc010b | U | Brique creuse en terre cuite (tochana), à revêtir, 29x14x7 cm, pour utilisation en maçonnerie protégée (pièce en P), densité 805 kg/m³, selon NF EN 771-1. (matériau) | 24.696 | 219.58 | 5422.75 |
| mt08aaa010a | m³ | Eau. (matériau) | 0.006 | 1054.78 | 6.33 |
| mt01arg005a | t | Sable de carrière, pour mortier confectionné sur le chantier. (matériau) | 0.043 | 11441.20 | 491.97 |
| mt08cem000a | kg | Ciment gris en sacs. (matériau) | 6.663 | 76.65 | 510.72 |
| mt21mat010bsa | U | Lanterneau en coupole fixe parabolique simple vitrage, de polyméthylméthacrylate (PMMA) à impact élevé, à base carrée, lumière d'ouverture 70x70 cm. Selon NF EN 1873. (matériau) | 1.000 | 178976.95 | 178976.95 |
| mt21cms010 | U | Produits complémentaires pour l'installation, le montage et la fixation d'un lanterneau préfabriqué. (matériau) | 2.208 | 1902.66 | 4201.07 |
| mq06hor010 | h | Bétonnière électrique avec une capacité de gâchage de 160 l. (matériel) | 0.019 | 1618.08 | 30.74 |
| op00amo010 |  | Rectifieuse ou scie radiale. | 1.000 | 0.00 | 0.00 |
| mo029 | h | Compagnon professionnel III/CP2 poseur de membranes d'étanchéité. (main-d'œuvre) | 0.337 | 1887.12 | 635.96 |
| mo067 | h | Ouvrier professionnel II/OP poseur de membranes d'étanchéité. (main-d'œuvre) | 0.337 | 1209.92 | 407.74 |
| mo011 | h | Compagnon professionnel III/CP2 monteur. (main-d'œuvre) | 0.751 | 1939.14 | 1456.29 |
| mo080 | h | Ouvrier professionnel II/OP monteur. (main-d'œuvre) | 1.054 | 1209.92 | 1275.26 |
| mo113 | h | Ouvrier d'exécution I/OE1 construction. (main-d'œuvre) | 0.225 | 1164.21 | 261.95 |
| % | % | Frais de chantier des unités d'ouvrage | 2 % | 206485.15 | 4129.70 |
|  |  | Coûts directs |  |  | 210614.85 |
