# Toiture terrasse chaude, inaccessible, métallique étanche, de type conventionnel. Imperméabilisation avec des membranes bitumineuses, de type bicouche

- Propriété du fichier: CYPE INGENIEROS, S.A.
- Format: FIEBDC-3/2002
- Zone géographique: Côte d'Ivoire
- Devise: XOF
- Coûts indirects: 3.00 %
- Frais généraux: 13.00 %
- Bénéfice: 6.00 %
- TVA: 18.00 %

## E Enveloppe et finition extérieure

### ET Couvertures de toitures terrasses

#### ETH Toitures chaudes non accessibles

**ETH280** m² Toiture terrasse chaude, inaccessible, métallique étanche, de type conventionnel. Imperméabilisation avec des membranes bitumineuses, de type bicouche.
Toiture terrasse chaude, inaccessible, métallique étanche, de type conventionnel, pente de 1% à 5%. SUPPORT DE BASE: profilé nervuré autoportant en tôle d'acier galvanisé S 280 de 0,7 mm d'épaisseur, finition lisse, avec 3 nervures de 50 mm de hauteur séparés de 260 mm; ISOLATION THERMIQUE: panneau rigide en laine minérale soudable, hydrofugée, de 40 mm d'épaisseur; IMPERMÉABILISATION: type bicouche, adhérée, composée d'une membrane en bitume modifié par élastomère SBS, LBM(SBS)-30-FV, et une membrane en bitume modifié par élastomère SBS, LBM(SBS)-56/G-FP, totalement adhérées avec un chalumeau, sans coïncidence des joints.
Critère d'évaluation économique: Le prix ne comprend ni l'exécution et le scellement des joints ni l'exécution des arrêts aux rencontres avec les parements et les écoulements.
Inclut: Implantation des tôles nervurées et des points singuliers. Découpe, préparation et mise en place des plaques. Fixation mécanique des plaques. Révision de la surface de base dans laquelle est réalisée la fixation de l'isolant conformément aux exigences de la technique à utiliser. Découpe, ajustement et mise en place de l'isolant. Mise en place de l'imperméabilisation.
Critère pour le métré: Surface mesurée en projection horizontale, selon documentation graphique du Projet, à partir des faces intérieures des parapets ou des acrotères qui la délimitent.
Critère pour le mémoire: On mesurera, en projection horizontale, la surface réellement exécutée selon les spécifications du Projet, à partir des faces intérieures des parapets ou des acrotères qui la délimitent.

| Code | U | Désignation | Quantité | Prix | Montant |
|---|---|---|---|---|---|
| mt13ccg200ac | m² | Profilé nervuré autoportant en tôle d'acier galvanisé S 280 de 0,7 mm d'épaisseur, finition lisse, avec 3 nervures de 50 mm de hauteur séparés de 260 mm, inertie 18 cm4 et masse surfacique 5,5 kg/m², selon NF EN 14782. (matériau) | 1.100 | 7055.56 | 7761.12 |
| mt16lrc010fb | m² | Panneau rigide en laine minérale soudable, hydrofugée, selon NF EN 13162, revêtu avec bitume asphaltique et film en polypropylène thermofusible, de 40 mm d'épaisseur, résistance thermique >= 1,05 m²K/W, conductivité thermique 0,038 W/(mK), Euroclasse F de réaction au feu selon NF EN 13501-1. (matériau) | 1.050 | 18898.75 | 19843.69 |
| mt16aab010 | U | Fixation mécanique des panneaux isolants à la tôle métallique (toitures terrasses métalliques étanches). (matériau) | 1.000 | 135.30 | 135.30 |
| mt14ldg010epe | m² | Membrane en bitume modifié par élastomère SBS, LBM(SBS)-56/G-FP, de 4 mm d'épaisseur, masse nominale 5,6 kg/m², avec une armature de feutre de polyester non tissé de 180 g/m², avec une autoprotection minérale photocatalytique, avec effet décontaminant, bactéricide et fongicide de couleur blanche. Selon NF EN 13707. (matériau) | 1.100 | 12815.71 | 14097.28 |
| mt14lba010a | m² | Membrane en bitume modifié par élastomère SBS, LBM(SBS)-30-FV, de 2,5 mm d'épaisseur, masse nominale 3 kg/m², avec une armature de feutre en fibre de verre de 60 g/m², de surface non protégée. Selon NF EN 13707. (matériau) | 1.100 | 4060.28 | 4466.31 |
| op00ciz010 |  | Cisaille. | 1.000 | 0.00 | 0.00 |
| op00roe010 |  | Grignoteuse. | 1.000 | 0.00 | 0.00 |
| op00sop010 |  | Chalumeau pour soudure de membranes bitumineuses. | 1.000 | 0.00 | 0.00 |
| mo051 | h | Compagnon professionnel III/CP2 monteur de parois industrielles. (main-d'œuvre) | 0.158 | 1939.14 | 306.38 |
| mo098 | h | Ouvrier professionnel II/OP monteur de parois industrielles. (main-d'œuvre) | 0.158 | 1209.92 | 191.17 |
| mo054 | h | Compagnon professionnel III/CP2 poseur d'isolants rigides ou flexibles. (main-d'œuvre) | 0.053 | 1939.14 | 102.77 |
| mo101 | h | Ouvrier professionnel II/OP poseur d'isolants rigides ou flexibles. (main-d'œuvre) | 0.053 | 1209.92 | 64.13 |
| mo029 | h | Compagnon professionnel III/CP2 poseur de membranes d'étanchéité. (main-d'œuvre) | 0.179 | 1887.12 | 337.79 |
| mo067 | h | Ouvrier professionnel II/OP poseur de membranes d'étanchéité. (main-d'œuvre) | 0.179 | 1209.92 | 216.58 |
| % | % | Frais de chantier des unités d'ouvrage | 2 % | 47522.52 | 950.45 |
|  |  | Coûts directs |  |  | 48472.97 |
