# Contrecloison en plaques de plâtre

- Propriété du fichier: CYPE INGENIEROS, S.A.
- Format: FIEBDC-3/2002
- Zone géographique: Côte d'Ivoire
- Devise: XOF
- Coûts indirects: 3.00 %
- Frais généraux: 13.00 %
- Bénéfice: 6.00 %
- TVA: 18.00 %

## F Aménagements et finitions

### FD Doublages

#### FDP Contrecloisons en plaques de plâtre sur ossature métallique

**FDP120** m² Contrecloison en plaques de plâtre.
Contrecloison reliée à la paroi, de 42 mm d'épaisseur, avec niveau de qualité de la finition Q2, constitué de plaque de plâtre type normal de 15 mm d'épaisseur, boulonnée directement sur une ossature autoportante en acier galvanisé constituée de profilés horizontaux de 30x30, solidement fixé au plancher et au plafond et fourrures de 60x27 mm et 0,6 mm d'épaisseur avec une modulation de 400 mm, fixées au parement vertical. Comprend bande acoustique; les fixations pour l'ancrage des profilés métalliques; la visserie pour la fixation des plaques; le ruban en papier avec renfort métallique et la pâte et la bande pour le traitement des joints.
Critère d'évaluation économique: Le prix comprend la résolution des rencontres et des points singuliers, mais il ne comprend pas l'isolation à placer entre les plaques et le parement.
Inclut: Implantation et tracé sur les planchers inférieur et supérieur des profilés. Mise en place d'une bande d'étanchéité et de rails inférieurs, sur le revêtement de sol terminé ou la base d'assise. Mise en place d'une bande d'étanchéité et de rails supérieurs, sous planchers. Mise en place des fourrures, en les étayant avec des ancrages directs. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12psg160a | m | Profilé en U, en acier galvanisé, de 30 mm. (matériau) | 1.680 | 730.03 | 1226.45 |
| mt12psg050c | m | Fourrure 60/27 en tôle d'acier galvanisé, de 60 mm de largeur, selon NF DTU 25.41 P1-2 et NF EN 14195. (matériau) | 3.658 | 708.13 | 2590.34 |
| mt12psg010b | m² | Plaque de plâtre A / NF EN 520 - 1200 / longueur / 15 / à bords longitudinaux amincis. (matériau) | 1.050 | 4035.67 | 4237.45 |
| mt12pek020fa | U | Ancrage direct de 125 mm, pour fourrure 60/27. (matériau) | 0.700 | 342.21 | 239.55 |
| mt12psg081a | U | Vis autoforeuse 3,5x9,5 mm. (matériau) | 1.900 | 8.42 | 16.00 |
| mt12psg081c | U | Vis autoforeuse 3,5x25 mm. (matériau) | 21.280 | 7.72 | 164.28 |
| mt12psg030a | kg | Pâte à joints, selon NF EN 13963. (matériau) | 0.300 | 762.43 | 228.73 |
| mt12psg040a | m | Bande microperforée en papier, selon NF EN 13963. (matériau) | 1.600 | 36.09 | 57.74 |
| mt12psg040b | m | Ruban en papier avec renfort métallique, selon NF EN 14353. (matériau) | 0.150 | 359.22 | 53.88 |
| op00fre010 |  | Fraiseuse. | 1.000 | 0.00 | 0.00 |
| op00sie010 |  | Scie sauteuse. | 1.000 | 0.00 | 0.00 |
| op00tal010 |  | Perceuse. | 1.000 | 0.00 | 0.00 |
| op00ato010 |  | Tournevis. | 1.000 | 0.00 | 0.00 |
| mo053 | h | Compagnon professionnel III/CP2 plaquiste. (main-d'œuvre) | 0.390 | 1939.14 | 756.26 |
| mo100 | h | Ouvrier professionnel II/OP plaquiste. (main-d'œuvre) | 0.390 | 1209.92 | 471.87 |
| % | % | Frais de chantier des unités d'ouvrage | 2 % | 10042.55 | 200.85 |
|  |  | Coûts directs |  |  | 10243.40 |
