# Contrecloison en plaques de plâtre

- Propriété du fichier: CYPE INGENIEROS, S.A.
- Format: FIEBDC-3/2002
- Zone géographique: Côte d'Ivoire
- Devise: XOF
- Coûts indirects: 3.00 %
- Frais généraux: 13.00 %
- Bénéfice: 6.00 %
- TVA: 18.00 %

## F Aménagements et finitions

### FD Doublages

#### FDP Contrecloisons en plaques de plâtre sur ossature métallique

**FDP120** m² Contrecloison en plaques de plâtre.
Contrecloison indépendante, avec résistance au feu EI 20, de 85 mm d'épaisseur, avec niveau de qualité de la finition Q2, constitué de plaque de plâtre type coupe-feu de 15 mm d'épaisseur, boulonnée directement sur une ossature autoportante en acier galvanisé constituée de rails horizontaux, solidement fixés au plancher et au plafond et montants verticaux de 70 mm et 0,6 mm d'épaisseur avec une modulation de 400 mm et avec disposition normale "N", montés sur rails près de la paroi verticale. Comprend bande acoustique; les fixations pour l'ancrage des rails et des montants métalliques; la visserie pour la fixation des plaques; le ruban en papier avec renfort métallique et la pâte et la bande pour le traitement des joints.
Critère d'évaluation économique: Le prix comprend la résolution des rencontres et des points singuliers, mais il ne comprend pas l'isolation à placer entre les plaques et le parement.
Inclut: Implantation et tracé sur les planchers inférieur et supérieur des profilés. Mise en place d'une bande d'étanchéité et de rails inférieurs, sur le revêtement de sol terminé ou la base d'assise. Mise en place d'une bande d'étanchéité et de rails supérieurs, sous planchers. Mise en place et fixation des montants sur les éléments horizontaux. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12psg070d | m | Rail de profilé en acier galvanisé de 70 mm de largeur, selon NF DTU 25.41 P1-2 et NF EN 14195. (matériau) | 0.800 | 1378.03 | 1102.42 |
| mt12psg060d | m | Montant en profilé en acier galvanisé de 70 mm de largeur, selon NF DTU 25.41 P1-2 et NF EN 14195. (matériau) | 2.750 | 1697.93 | 4669.31 |
| mt12psg041c | m | Bande autoadhésive désolidarisante en mousse de polyuréthane à cellules fermées, de 3,2 mm d'épaisseur et 70 mm de largeur, résistance thermique 0,10 m²K/W, conductivité thermique 0,032 W/(mK). (matériau) | 1.200 | 279.89 | 335.87 |
| mt12psg010g | m² | Plaque de plâtre DF / NF EN 520 - 1200 / longueur / 15 / à bords longitudinaux amincis, avec fibre de verre textile dans la masse de plâtre qui lui confère stabilité face au feu. (matériau) | 3.150 | 6324.19 | 19921.20 |
| mt12psg081c | U | Vis autoforeuse 3,5x25 mm. (matériau) | 19.950 | 7.72 | 154.01 |
| mt12psg030a | kg | Pâte à joints, selon NF EN 13963. (matériau) | 0.700 | 762.43 | 533.70 |
| mt12psg040a | m | Bande microperforée en papier, selon NF EN 13963. (matériau) | 1.600 | 36.09 | 57.74 |
| mt12psg040b | m | Ruban en papier avec renfort métallique, selon NF EN 14353. (matériau) | 0.150 | 359.22 | 53.88 |
| op00fre010 |  | Fraiseuse. | 1.000 | 0.00 | 0.00 |
| op00sie010 |  | Scie sauteuse. | 1.000 | 0.00 | 0.00 |
| op00tal010 |  | Perceuse. | 1.000 | 0.00 | 0.00 |
| op00ato010 |  | Tournevis. | 1.000 | 0.00 | 0.00 |
| mo053 | h | Compagnon professionnel III/CP2 plaquiste. (main-d'œuvre) | 0.202 | 1939.14 | 391.71 |
| mo100 | h | Ouvrier professionnel II/OP plaquiste. (main-d'œuvre) | 0.202 | 1209.92 | 244.40 |
| % | % | Frais de chantier des unités d'ouvrage | 2 % | 27464.24 | 549.28 |
|  |  | Coûts directs |  |  | 28013.52 |
